# Rathaus Potsdam
Angebotsaufforderung (GAEB DA XML 3.3, DA83)
Projekt: 24-019
Währung: EUR
Erstellt mit: GXML Toolbox V3.3 R20220330, ORCA AVA 27 27.00.00, 17.02.2026

## ALLGEMEINE PROJEKTBESCHREIBUNG
ALLGEMEINE PROJEKTBESCHREIBUNG

1 ALLGEMEINE PROJEKTBESCHREIBUNG
1.1 Projektbeschreibung
1.2 Angaben zum Gebäude/Konstruktion
1.3 Leistungsbestandteile der Ausschreibung
1.4 Angaben zur Baustelle
1.5 Bauherr
1.6 Unterlagen
1.7 Dokumentationsunterlagen
1.8 Stundenlohnarbeiten

1.1 Projektbeschreibung
Das Verwaltungsgebäude der Stadtverwaltung Potsdam soll grundlegend saniert und modernisiert werden. Das Rathaus wurde im Jahr 1907 als Regierungsgebäude errichtet und wird auch heute noch als öffentlichesVerwaltungsgebäude genutzt.
In der Modernisierung/Instandsetzung und brandschutztechnischen Ertüchtigung sind die
denkmalspezifischen undverwaltungstechnischen Aspekte gleichrangig zu bewerten.
Das Ziel dieses Bauvorhaben ist es, ein modernes Verwaltungsgebäude mit einheitlicher Struktur
und Ausstattung herzustellen.

1.2 Angaben zum Gebäude/Konstruktion
Das Stadthaus befindet sich in Potsdam an der Friedrich-Ebert-Str. 79/81
auf dem Campus der Stadtverwaltung der Landeshauptstadt Potsdam.

Das Gebäude verfügt über 4 oberirdische Geschosse und ein teilweise ausgebautes Dachgeschoss.
In wenigen Teilen ist eine Teilunterkellerung vorhanden.

Die Außenmaße des Gesamtgebäudes betragen ca. L x B x H= 130m x100m x 20m.
Der Gebäudekomplex beinhaltet vier verschieden große Innenhöfe.

Die Bauarbeiten werden an einem denkmalgeschützten Gebäude stattfinden.
Das komplette Gebäude ist derzeit für die  Sanierungsarbeiten freigezogen.

1.3 Leistungsbestandteile der Ausschreibung
Die Ausgeschriebene Leistung umfasst die Malerarbeiten für die Ebene 01.

1.4 Angaben zur Baustelle
Anschrift der Baustelle:
Stadthaus der Landeshauptstadt Potsdam
Friedrich-Ebert-Str. 79/81
14469 Potsdam in Deutschland
Die Haupterschließung erfolgt über die Friedrich-Ebert-Straße aus.

1.5 Bauherr
Kommunaler Immobilien Service (KIS)
Eigenbetrieb der Landeshauptstadt Potsdam
Jägerallee 23
14469 Potsdam
Deutschland

1.6 Unterlagen
Vom AG werden die für die Ausführung der Leistung benötigten Unterlagen zur Verfügung
gestellt.

Alle Zeichnungen, Ausführungspläne und sonstige Unterlagen, die zur Durchführung erforderlich sind,
hat der Auftragnehmer (folgend AN genannt) im Rahmen seines Auftrages zu prüfen.

Sämtliche für die Bauausführung maßgebenden geprüften und genehmigten Planungsunterlagen, Gutachten, Nachweise, Prüfergebnisse sowie Erlaubnisse und Genehmigungen sind auf der Baustelle zur Verfügung zu halten.
Der AN hat alle gesetzlichen und behördlichen Vorschriften, die Sicherheitsbestimmungen und die
einschlägigen DIN-Vorschriften in den jeweils gültigen Fassungen einzuhalten.

1.7 Dokumentationsunterlagen
Der AN hat vor dem Legung der Schlussrechnung sämtliche Dokumentationsunterlagen
dem Auftraggeberer zur Prüfung vorzulegen.
Die Schlussrechnung wird erst freigegeben, wenn diese Unterlagen vorständig vorliegen und durch Bauüberwachung und Auftraggeber geprüft und freigegeben sind.
Das Erstellen der Dokumentationsunterlagen ist in die EPs mit einzukalkulieren und wird durch den Auftraggeber nicht separat vergütet.
 Erstellung Dokumentation/Revisionsunterlagen:
Vom AG werden die Ausführungspläne der Baumaßnahme für
CAD Schnittstelle DWG zur Verfügung gestellt.
Vom AN sind u.a. folgende Revisionsunterlagen nach den Dokumentationsrichtlinien des KIS zu übergeben:
- Fachunternehmererklärung,
- Technische Dokumentationen,
- Revision aller Ausführungspläne,
- Lieferscheine, Materialnachweise,
- Entsorgungsnachweise,
- Bautagebuch,
- Dokumentation Kontrollmessungen,
- Stellung des Bauleiters nach Landesbauordnung.
Die Dokumentation/Revisionsunterlagen sind spätestens am Tag der Abnahme in digitalisierter Form (CD) dem AG zu übergeben.

Zeichnungen sind in DWG Format, Listen in Excel-Format, Handbücher in Word bzw. PDF Format abzugeben. Zeichnungen nach CAD/FM-
Dokumentationsrichtlinien des Auftraggebers KIS.

Die Dokumentation ist auch auf Projekt-Server des AG hochzuladen.

1.8 Stundenlohnarbeiten
Vergütet werden nur die tatsächlich geleisteten Stundenlohnarbeiten, soweit sie mit Zustimmung der Bauleitung des AG ausgeführt worden sind.
Stundenlohnarbeiten sind vor der Ausführung von der Bauleitung des AG zu genehmigen und spätestens am darauffolgenden Werktag der Bauleitung des AG zur Unterschrift vorzulegen. Zulagen, wie z. B.
Auslösungen, Überstunden-, Sonn-und Feiertagszuschläge werden nicht gesondert vergütet.

Nachfolgende Leistungsbeschreibung umfasst die Malerarbeiten im gesamten Geschoss.

Die Bestandswände und Decken werden für die neue Beschichtung vorbereitet.
Nach derzeitigen Stand sind 80% der Bestandsflächen zu spachteln.
Die neue Beschichtung der Wand und Deckenflächen erfolgt nach dem abgestimmten und freigegenen Farb- und Materialkonzept des Architekten.

Ausführungszeitraum: gemäß Terminplan

Vor Ausführung der Beschichtung der Wand- und Deckenflächen sind Musterflächen zur Bemusterung und Freigabe herzustellen.

Der AN hat sich vor Angebotsabgabe über die örtliche Situation zu informieren. Alle Erschwernisse sind in
den EP einzurechnen.

Die Baustelleneinrichtung ist mit den Einheitspreisen abgegolten und vom Bieter in diese einzukalkulieren.

Nutzt er die Baustelleneinrichtung anderer Gewerke, so hat die finanzielle Regelung mit diesem direkt und
ohne Beteiligung des AG zu erfolgen.

Sämtliche Materialien müssen miteinander unbedenklich verarbeitbar und verträglich sein.

Alle Arbeitstechnologien sind so zu wählen, dass Zerstörungen oder Beschädigungen an Objekten durch
unmittelbare Arbeits- bzw. Folgeschäden vermieden werden.

Nachweisliche Beschädigungen gehen zu Lasten des Verursachers (AN).

Zur Abnahme sind die entsprechenden Herstellernachweise und ggf. Prüfzeugnisse der Produkte vorzulegen.

Die Einschaltung eines Subunternehmer's ist von der vorherigen Zustimmung des Auftraggebers abhängig.

Die Arbeitsbereiche sind täglich zum Arbeitsende gründlich zu reinigen.

Für die Verarbeitung der Materialien gelten die jeweiligen Herstellerrichtlinien.

Alle Leistungen umfassen auch die Lieferung der dazugehörigen Stoffe, einschl. abladen und lagern auf
der Baustelle, falls in der Leistungsbeschreibung nicht anderes vorgesehen ist.

Vorbemerkung zur Ausführung

Für die Ausführung gelten die allgemein technischen Vorschriften der VOB, Teil C, sofern nachstehend keine
anderen Angaben gemacht sind.
Alle einschlägigen gültigen Normen, behördliche Vorschriften und Unfallverhütungsvorschriften sind zu
beachten.

Die zu verarbeitenden Materialien müssen den Forderungen der jeweiligen Stoffnormen entsprechen.

Entsprechend VOB Teil C gelten insbesonders:
-DIN 18 299 Allgemeine Regelungen für Bauarbeiten jeder Art
-DIN 18 363 Maler- und Lackierarbeiten.
-DIN 18 366 Tapezierarbeiten,

DIN EN ISO 4628
Normenreihe: Beschichtungsstoffe - Beurteilung von Beschichtungsschäden - Bewertung der Menge und der Größe von Schäden und der Intensität von gleichmäßigen Veränderungen im Aussehen
AGI-Arbeitsblatt K 10
BFS Merkblatt Nr. 4
Zinkstaubbeschichtungen
Herausgeber: Bundesausschuss Farbe und Sachwertschutz (BFS)
BFS Merkblatt Nr. 5
Beschichtungen auf Zink und verzinktem Stahl
Herausgeber: Bundesausschuss Farbe und Sachwertschutz (BFS)
BFS Merkblatt Nr. 7
Prüfrichtlinien für Wandbekleidungen vor, bei und nach der Verarbeitung
Herausgeber: Bundesausschuss Farbe und Sachwertschutz (BFS)
BFS Merkblatt Nr. 10
Beschichtungen, Tapezier- und Klebearbeiten auf Innenputz
Herausgeber: Bundesausschuss Farbe und Sachwertschutz (BFS)
BFS Merkblatt Nr. 12
Oberflächenbehandlung von Gipsplatten (Gipskartonplatten) und Gipsfaserplatten
Herausgeber: Bundesausschuss Farbe und Sachwertschutz (BFS)
BFS Merkblatt Nr. 13
Beschichtungen auf Ziegel-Sichtmauerwerk
Herausgeber: Bundesausschuss Farbe und Sachwertschutz (BFS)
BFS Merkblatt Nr. 17
Beschichtungen, Tapezier- und Klebearbeiten auf massiven Gips-Wandbauplatten
Herausgeber: Bundesausschuss Farbe und Sachwertschutz (BFS)
BFS Merkblatt Nr. 20
Baustellenübliche Prüfungen zur Beurteilung des Untergrundes für Beschichtungs- und Tapezierarbeiten
Herausgeber: Bundesausschuss Farbe und Sachwertschutz (BFS)
BFS Merkblatt Nr. 25
Richtlinien zur Beurteilung von Farbübereinstimmungen und Farbabweichungen
Herausgeber: Bundesausschuss Farbe und Sachwertschutz (BFS)
IVD-Fachinformation zu Merkblatt Nr. 14
Fachinformation zu Merkblatt Nr. 14: Dichtstoffe und Schimmelpilzbefall. Ursachen - Vorbeugung - Sanierung
Herausgeber: Industrieverband Dichtstoffe e.V. (IVD)
IVD-Merkblatt Nr. 20
Fugenabdichtung an Holzbauteilen und Holzwerkstoffen. Einsatzmöglichkeiten von spritzbaren Dichtstoffen
Herausgeber: Industrieverband Dichtstoffe e.V. (IVD)
IVD-Merkblatt Nr. 24
Fugenabdichtung mit spritzbaren Dichtstoffen und vorkomprimierten Dichtungsbändern sowie Montageklebstoffen im Wintergartenbau
Herausgeber: Industrieverband Dichtstoffe e.V. (IVD)
Merkblatt  2
Verspachtelung von Gipsplatten Oberflächengüten
Herausgeber: Bundesverband der Gipsindustrie e.V., Industriegruppe Gipsplatten
Merkblatt  2.1
Verspachtelung von Gipsfaserplatten Oberflächengüten
Herausgeber: Bundesverband der Gipsindustrie e.V., Industriegruppe Gipsplatten
RAL-GZ 841

Angaben zu Stoffen und Bauteilen:

Das eingebaute Material muss dem Muster entsprechen; eine Bestätigung des Musters durch den Auftraggeber ist einzuholen.

Der Auftragnehmer soll für den Beschichtungsaufbau möglichst Produkte desselben Herstellers verwenden, um das System als Ganzes zu erhalten.

Als ölbeständig ausgeschriebene Beschichtungsstoffe müssen eine Zulassung für die Verwendung als Ölauffangwannenbeschichtung besitzen.

Angaben zur Ausführung:

Vor Ausführungsbeginn hat der Auftragnehmer mit dem Auftraggeber festzulegen, wo das zu verwendende Material auf der Baustelle gelagert werden kann, um gegenseitige Störungen der am Bau beteiligten Handwerker während der Bauausführung zu vermeiden.

Bei Schleifarbeiten im Trockenverfahren sind Absauggeräte zu verwenden.
Sind Schleifen und Spachteln vorgesehen, so bleiben die Anzahl der Schleifgänge und Spachtelaufträge sowie die Wahl der richtigen Körnung dem Auftragnehmer überlassen und sind auf die vorgesehene Beschichtung einzustellen.

Das Lagern von feuergefährlichen Stoffen auf der Baustelle ist nur mit ausdrücklicher Zustimmung der Bauleitung im für die Arbeiten unbedingt notwendigen Umfang zulässig.
Nach Aufforderung durch den Auftraggeber sind benutzte Räume innerhalb von drei Werktagen besenrein zu räumen.

Als Gefahrstoffe nach der Gefahrstoffverordnung einzuordnende Anstrichstoffe und Lösungsmittel dürfen grundsätzlich nur in Originalgebinden auf der Baustelle verarbeitet werden. Ist eine Umfüllung nicht zu vermeiden, müssen die Behälter wie das Originalgebinde gekennzeichnet sein. Über den Verbleib von Reststoffen kann die Bauleitung einen Nachweis verlangen.

Lagerfähiges Restmaterial ist dem Auftraggeber für spätere Reparaturarbeiten zur Verfügung zu stellen
und ist in die EP´s mit einzurechnen.
Restmaterial, das der Auftragnehmer nicht übernehmen will, hat er entweder zu entsorgen oder in seinen Besitz zu übernehmen. Nicht lagerfähiges Restmaterial sowie Verpackungen, Behälter, Abdeckmaterial und dergleichen hat der Auftragnehmer ebenfalls zu entsorgen. Dabei sind die einschlägigen Vorschriften über Sonderabfall einzuhalten. Der Auftraggeber kann einen entsprechenden Nachweis verlangen.

Farbreste, auch wenn sie in Bezug auf Umweltschutz unbedenklich sind, dürfen nicht in die Entwässerung des Gebäudes bzw. der Außenanlagen geschüttet werden.

Mit lösemittelhaltigen Abbeizmitteln entfernte Altanstriche gelten als Sonderabfall und sind entsprechend zu entsorgen.

Vorhandene, ausbaubare Dichtungen an Zargen, Türen, Fenstern und dergleichen sowie demontierbare Beschläge sind vor den Arbeiten beschädigungsfrei zu entfernen und anschließend an ihren ursprünglichen Stellen wieder einzubauen. Nicht ausbaubare Dichtungen und nicht demontierbare Beschläge sind abzukleben. Bewegliche Teile sind gangbar zu halten.

Abdeckungen von Schaltern, Steckdosen u. dgl. sind vor den Arbeiten beschädigungsfrei abzunehmen, rückseitig zu kennzeichnen, sicher zu lagern und nach Beendigung der Arbeiten wieder einzubauen.
Diese Leistung ist in die EP´s mit einzurechnen.
Können einzelne Bauteile nicht vom Auftragnehmer ausgebaut werden, ist die Bauleitung zu informieren, damit diese entweder den Ausbau und späteren Einbau durch den entsprechenden Fachunternehmer ausführen lässt oder alternativ der Abklebung statt eines Ausbaus zustimmt.

Falls Haustechnik-Leitungen zu beschichten sind, sind sie farblich entsprechend DIN 2403 und DIN 2404 zu kennzeichnen.

Mörtelreste dürfen keinesfalls überstrichen werden, sie sind vollständig zu entfernen.

Vor dem Überstreichen von Dichtstoffen hat sich der Auftragnehmer Gewissheit über die Verträglichkeit der Stoffe zu verschaffen. Werden selbst Dichtstoffe verwendet, so sind sie grundsätzlich nicht zu überstreichen. Fugen unbekannter stofflicher Grundlage sollen nicht überstrichen werden, sie sind vorher abzukleben.

Einzelteile aus Holz, wie Bestandsscheuerleisten, erhalten die Schlussbeschichtung grundsätzlich erst nach dem Einbau.

Hinweis:
Die Kosten für die persönliche Schutzausrüstung ist in den Einheitspreisen einzukalkulieren.

## Hinweise SiGeKo Allgemein
Hinweise SiGeKo Allgemein

1) Einsatz SiGeKo / SiGeKo-Unterlagen
Für den Auftragnehmer besteht gemäß Baustellenverordnung bei der Sicherheits- und Gesundheitsschutzkoordination eine Mitwirkungsverpflichtung.
Die Kosten für die Mitwirkung bei der Sicherheits- und Gesundheitsschutzkoordination sind in die Pauschal-/Einheitspreise mit einzurechnen und werden nicht gesondert vergütet

Die Koordinierungstätigkeit des SiGeKo gem. BaustellV ersetzt nicht die gesetzlich festgelegte Zuständigkeit und Verantwortung der tätigen Unternehmen für den Arbeits- und Gesundheitsschutz ihrer Beschäftigten gem. ArbSchG (§§ 3 bis 8 ArbSchG).

Die Koordinierungstätigkeit des SiGeKo befreit die Baubeteiligten nicht von der Abstimmungspflicht mit anderen Unternehmen gemäß §8 ArbSchG und gemäß UVV (§6 DGUV Vorschrift 1 - Grundsätze der Prävention).

Jeder Arbeitgeber hat mit den anderen auf der Baustelle tätigen Arbeitgebern dahingehend zusammenzuarbeiten, dass keine Beeinträchtigung der Sicherheit und Gesundheit der jeweiligen Arbeitnehmer zu besorgen ist (§ 8ArbSchG).

2) Gefährdungsbeurteilung
Durch jeden tätig werdenden Unternehmer ist vor Leistungsbeginn eine baustellen- und tätigkeitsbezogene Gefährdungsbeurteilung entsprechend Verpflichtung gemäß ArbSchG zu erstellen und vorzulegen.
Im Ergebnis sind entsprechende Betriebs- und Arbeitsanweisungen zu erstellen.
Daraus resultierende Arbeitsschutzmaßnahmen sind durchzuführen und zu kontrollieren.
Notwendige PSA ist zur Verfügung zu stellen und anzuwenden.
Das Personal ist baustellen- und tätigkeitsbezogen zu unterweisen. Dies ist schriftlich zu dokumentieren und auf Verlangen dem Bauherrn/Auftraggeber vorzulegen.
Die Gefährdungsbeurteilung ist während des Baustellenbetriebs stets auf Aktualität zu prüfen und ggf. anzupassen.

3) SiGe-Unterlagen der Auftragnehmer
Der Auftragnehmer hat spätestens 14 Tage vor Beginn seiner Tätigkeiten unaufgefordert dem SiGeKo folgende Unterlagen zu übermitteln:
- Gefährdungsbeurteilungen
- Betriebs- und Arbeitsanweisungen für Tätigkeiten, Geräte und Materialien
- Alarm-/Notfallplan

4) Allgemeine Ordnung und Sauberkeit
Es ist zu vermeiden, dass auf den für den allgemeinen Verkehr / Baustellenbetrieb genutzten Flächen Reste von Verpackungsmaterial (wie Drahtschlingen usw.), Werkzeuge o.ä. liegen bleiben. Die Flächen sind sauber zu halten und Stolper- bzw. Sturzgefahren sind zu vermeiden bzw. sofort zu beseitigen.
5) Gefahrstoffe
Über die Verwendung von Gefahrstoffen (z.B. Oberflächenbehandlungsmittel, Lösemittel) ist der Si-Ge-Koordinator 14 Tage vor Einsatz zu unterrichten.
Der Unterrichtung sind die mit dem Einsatz verbundenen Arbeitsanleitungen und/oder Sicherheitsdatenblätter in Kopie vorzulegen.

6) Gerüste und sonstige Absturzsicherungen
Gerüste und Absturzsicherungen sind in allen Belangen nach den Vorschriften der Hersteller und den anerkannten Regeln der Technik aufzubauen, vorzuhalten, zu betreiben / zu nutzen und wieder zu entfernen.
Die Bauartzulassung sowie die Aufbau- und Verwendungsanweisung der Hersteller sind auf der Baustelle ab Beginn der Aufbauarbeiten und während der gesamten Standzeit zur Einsicht vorzuhalten (gemäß Anforderungen der BetrSichV Anhang 2).

## 0672 LOS 67.2 Malerarbeiten Ebene 01

### Titel 01 Maßnahmen Raumoptimierung

#### Bereich 01.01 Sicherungsarbeiten

**01.01.1 Bauteile schützen, Folie**
Bauteile und Einrichtungsgegenstände zum Schutz mit Folie abkleben oder staubdicht abdecken.
Leistung inkl. Beseitigung der Abdeckmaterialien nach Beendigung der Malerarbeiten.
Bauteil : Fenster, Innentüren, Fliesen, usw.
Menge: 1500,000 m2

**01.01.2 Boden abdecken, Malervlies**
Böden mit Malervlies gegen Verschmutzung
während der Malerarbeiten vollflächig
abdecken und gegen Verrutschen verkleben.
Das Entfernen nach Abschluss der Arbeiten
ist einzukalkulieren. In dieser Position
sind nur die Flächen erfasst, bei denen
die Leistung nach Art und Umfang nicht
als Nebenleistung einzuordnen ist.
Art des Bodenbelags: Parkett, Linoleum,
textiler Bodenbelag-Belag u. Fliesenbelag
Menge: 3000,000 m2

**01.01.3 Heizkörper abdecken**
Heizkörper abdecken
Abkleben Heizkörpern einschl. Konsolen,
mit Folien 300 my gegen Verschmutzung.
Stöße verkleben. Einschl. Vorhalten über die gesamte
Bauzeit sowie entfernen und entsorgen der Folien.
Die Folien sind schnellstmöglich nach Beendigung
der Arbeiten zu entfernen.
Ansichtsflächen Heizkörper: bis 3m²
Menge: 150,000 St

**01.01.4 Abkleben von Stuckrosetten an Decken Größe 0,4-1,0x0,4-1,0m**
Abkleben von Stuckrosetten an Decken
Größe ca. 0,40-1,00 x 0,40-1,00 m
Abklebematerial nach Wahl AN
anbringen und nach Beschichtung entfernen und entsorgen,
Menge: 5,000 St

#### Bereich 01.02 Abbruch Maler

**01.02.1 Tapete, Wände, ein oder mehrlagig, entfernen**
Tapete,ein oder mehrlagig, mit Tapetenlöser
einstreichen und einschl. anhaftender
Kleberrückstände vollflächig entfernen;
Schutt aus Gebäude zum Container transportieren
einschl. Entsorgung mit Deponiegebühr
Bauteil: Wände

Ausführung nur nach Abstimmung und Anweisung
durch die Bauleitung

Ort: Ebene 01
Menge: 50,000 m2

**01.02.2 Tapete Decken, ein oder mehrlagig, entfernen**
Tapete,ein oder mehrlagig, mit Tapetenlöser
einstreichen und einschl. anhaftender
Kleberrückstände vollflächig entfernen;
Schutt aus Gebäude zum Container transportieren
einschl. Entsorgung mit Deponiegebühr
Bauteil: Decken

Ausführung nur nach Abstimmung und Anweisung
durch die Bauleitung!

Ort: Ebene 01
Menge: 25,000 m2

**01.02.3 Tapete Leibungen, ein oder mehrlagig, entfernen**
Tapete,ein oder mehrlagig, mit Tapetenlöser
einstreichen und einschl. anhaftender
Kleberrückstände vollflächig entfernen;
Schutt aus Gebäude zum Container transportieren
einschl. Entsorgung mit Deponiegebühr
Bauteil: Leibungen
Leibungstiefe: bis 60 cm

Ausführung nur nach Abstimmung und Anweisung
durch die Bauleitung!

Ort: Ebene 01
Menge: 10,000 m

**01.02.4 Dübel, Nägel, Haken an Wänden und Decken entfernen**
Dübel, Nägel, Haken an Wänden und Decken entfernen,
Dübel und Kleineisenteile wie Nägel, Haken usw.
entfernen und putzbündiges Schließen der Löcher.

Ort: Ebene 01
Menge: 100,000 St

**01.02.5 Dübel entfernen**
Dübel entfernen und entsorgen,
Dübel aus Holz

Ort: Ebene 01
Menge: 10,000 St

#### Bereich 01.03 Vorbereitende Arbeiten Maler

**01.03.1 Dübelloch schließen**
Dübelloch in rauen oder glatten Wand- u. Deckenflächen mit Kalkmörtel oder Gips schließen, einschl. Dübelloch reinigen und vornässen.
Menge: 100,000 St

**01.03.2 Bestandsbeschichtung, innen, anschleifen, vollflächig mit Maschine, Wände**
Altbeschichtung im Innenbereich maschinell anschleifen, absaugen und gründlich für eine anschließende  Überholungs-/Neubeschichtung reinigen.
Altbeschichtung :Acrylharz-, Dispersions-, Silikatfarbe usw.
Neubeschichtung : Silikatfarbe
Bauteil :Wände

Ort: Ebene 01
Menge: 200,000 m2

**01.03.3 Altanstriche, Altbeschichtungen und Altbeläge entfernen**
Altanstriche, Altbeschichtungen und Altbeläge entfernen
bis zur tragfähigen Schicht an Wänden mit Putz, gerieben.
Entfernung von Beschichtungen aus Altanstrichen durch ein-
bis mehrmaliges Einstreichen mit einer leichten Lauge,
nachfolgende Abstoß- und Abkratzvorgänge sowie
Abwaschen bzw. Dampfstrahlen darunter befindlicher
kreidender Schichten.
Die Laugen, andere Wässer und Anfallende Stoffe sind zwingend aufzufangen bzw.sofort abzusaugen, im Behälter des AN zu sammeln
und fachgerecht zu entsorgen.
Beschichtungsarten:
- Leimfarbe, Silikatfarbe, Dispersionsfarbe, ölfarbige Sockel.
Menge: 3000,000 m2

**01.03.4 Bestandsbeschichtung Decke, innen, anschleifen, vollflächig von Hand**
Altbeschichtung im Innenbereich vollflächig von Hand anschleifen und gründlich für eine anschließende Überholungs-/Neubeschichtung reinigen.
Altbeschichtung : Acrylfarbe
Neubeschichtung :Silikatfarbe
Bauteil :Decke mit Stuckrosetten und Stuckleisten
Reinigung der Profilierten Deckenbauteile in gesonderter Position
Menge: 150,000 m2

**01.03.5 Bestandsbeschichtung an profilierten Deckenrosetten, innen, anschleifen, vollflächig von Hand, Größe 1,00 - 1,50 m,**
Altbeschichtung im Innenbereich an profilierten Stuckrosten an Decken vollflächig von Hand anschleifen und gründlich für eine anschließende Überholungs-/Neubeschichtung reinigen.
Altbeschichtung :Silikatfarbe
Bauteil : Stuckrosetten Profiliert
Form:  rund
Größe 1,00 - 1,50 m,
Menge: 5,000 St

**01.03.6 Bestandsbeschichtung an profilierten Deckenrosetten, innen, anschleifen, vollflächig von Hand, Größe 0,50 - 1,00 m,**
Altbeschichtung im Innenbereich an profilierten Stuckrosten an Decken vollflächig von Hand anschleifen und gründlich für eine anschließende Überholungs-/Neubeschichtung reinigen.
Altbeschichtung :Silikatfarbe
Bauteil : Stuckrosetten Profiliert
Form:  rund
Größe 0,50 - 1,00 m,
Menge: 5,000 St

**01.03.7 Bestandsbeschichtung an profilierten Deckenrosetten, innen, anschleifen, vollflächig von Hand, Größe 0,25 - 0,50 m**
Altbeschichtung im Innenbereich an profilierten Stuckrosten an Decken vollflächig von Hand anschleifen und gründlich für eine anschließende Überholungs-/Neubeschichtung reinigen.
Altbeschichtung :Silikatfarbe
Bauteil : Stuckrosetten Profiliert
Form rund
Größe 0,25 - 0,50 m
Menge: 5,000 St

**01.03.8 Bestandsbeschichtung an profilierten Stuckleisten innen, anschleifen, vollflächig von Hand, Abwicklung 0,20 - 0,30 m**
Altbeschichtung im Innenbereich an profilierten Stuckleisten an Decken vollflächig von Hand anschleifen und gründlich für eine anschließende Überholungs-/Neubeschichtung reinigen.
Altbeschichtung :Silikatfarbe
Bauteil : Stuckleiste Profiliert
Abwicklung 0,20 - 0,30 m

Ort: Ebene 01
Menge: 100,000 m

**01.03.9 Bestandsbeschichtung an profilierten Stuckleisten innen, anschleifen, vollflächig von Hand, Abwicklung 0,30 - 0,60 m**
Altbeschichtung im Innenbereich an profilierten Stuckleisten an Decken vollflächig von Hand anschleifen und gründlich für eine anschließende Überholungs-/Neubeschichtung reinigen.
Altbeschichtung :Silikatfarbe
Bauteil : Stuckleiste Profiliert
Abwicklung 0,30 - 0,60 m

Ort: Ebene 01
Menge: 100,000 m

**01.03.10 Bestandsbeschichtung an profilierten Stuckleisten innen, anschleifen, vollflächig von Hand, Abwicklung 0,60 - 0,90 m**
Altbeschichtung im Innenbereich an profilierten Stuckleisten an Decken vollflächig von Hand anschleifen und gründlich für eine anschließende Überholungs-/Neubeschichtung reinigen.
Altbeschichtung :Silikatfarbe
Bauteil : Stuckleiste Profiliert
Abwicklung 0,60 - 0,90 m

Ort: Ebene 01
Menge: 100,000 m

**01.03.11 Bestandsbeschichtung entfernen an profilierten Deckenrosetten im JOS Verfahren, innen, Größe 1,00 - 1,50 m**
Altbeschichtung im Innenbereich an profilierten Stuckrosten an Decken vollflächig im Jos-Verfahren und gründlich für eine anschließende Überholungs-/Neubeschichtung reinigen.
JOS Verfahren mit Niederdruck mit einem Gemisch aus Luft, Wasser und feinem Strahlgut, einschl. Auffangen des Strahlgutes, Aufnehmen des Strahlgutes und Entsorgen eineschl. Deponiegebühr,
Altbeschichtung :Silikatfarbe
Bauteil : Stuckrosetten Profiliert
Form:  rund
Größe 1,00 - 1,50 m
Menge: 5,000 St

**01.03.12 Bestandsbeschichtung entfernen an profilierten Deckenrosetten im JOS Verfahren, innen, Größe 0,50 - 1,00 m,**
Altbeschichtung im Innenbereich an profilierten Stuckrosten an Decken vollflächig im Jos-Verfahren und gründlich für eine anschließende Überholungs-/Neubeschichtung reinigen.
JOS Verfahren mit Niederdruck mit einem Gemisch aus Luft, Wasser und feinem Strahlgut, einschl. Auffangen des Strahlgutes, Aufnehmen des Strahlgutes und Entsorgen eineschl. Deponiegebühr,
Altbeschichtung :Silikatfarbe
Bauteil : Stuckrosetten Profiliert
Form:  rund
Größe 0,50 - 1,00 m,
Menge: 5,000 St

**01.03.13 Bestandsbeschichtung entfernen an profilierten Deckenrosetten im JOS Verfahren, innen, Größe 0,25 - 0,50 m,**
Altbeschichtung im Innenbereich an profilierten Stuckrosten an Decken vollflächig im Jos-Verfahren und gründlich für eine anschließende Überholungs-/Neubeschichtung reinigen.
JOS Verfahren mit Niederdruck mit einem Gemisch aus Luft, Wasser und feinem Strahlgut, einschl. Auffangen des Strahlgutes, Aufnehmen des Strahlgutes und Entsorgen eineschl. Deponiegebühr,
Altbeschichtung :Silikatfarbe
Bauteil : Stuckrosetten Profiliert
Form:  rund
Größe 0,25 - 0,50 m,
Menge: 5,000 St

**01.03.14 Bestandsbeschichtung entfernen an profilierten Stuckleiste Decke im JOS Verfahren, innen, Abwicklung 0,20 - 0,30 m**
Altbeschichtung im Innenbereich an profilierten Stuckleiste an Decken vollflächig im Jos-Verfahren und gründlich für eine anschließende Überholungs-/Neubeschichtung reinigen.
JOS Verfahren mit Niederdruck mit einem Gemisch aus Luft, Wasser und feinem Strahlgut, einschl. Auffangen des Strahlgutes, Aufnehmen des Strahlgutes und Entsorgen eineschl. Deponiegebühr,
Altbeschichtung :Silikatfarbe
Bauteil : Stuckleiste Profiliert
Abwicklung 0,20 - 0,30 m

Ort: Ebene 01
Menge: 100,000 m

**01.03.15 Bestandsbeschichtung entfernen an profilierten Stuckleiste Decke im JOS Verfahren, innen, Abwicklung 0,30 - 0,60 m**
Altbeschichtung im Innenbereich an profilierten Stuckleiste an Decken vollflächig im Jos-Verfahren und gründlich für eine anschließende Überholungs-/Neubeschichtung reinigen.
JOS Verfahren mit Niederdruck mit einem Gemisch aus Luft, Wasser und feinem Strahlgut, einschl. Auffangen des Strahlgutes, Aufnehmen des Strahlgutes und Entsorgen eineschl. Deponiegebühr,
Altbeschichtung :Silikatfarbe
Bauteil : Stuckleiste Profiliert
Abwicklung 0,30 - 0,60 m

Ort: Ebene 01
Menge: 100,000 m

**01.03.16 Bestandsbeschichtung entfernen an profilierten Stuckleiste Decke im JOS Verfahren, innen, Abwicklung 0,60 - 0,90 m**
Altbeschichtung im Innenbereich an profilierten Stuckleiste an Decken vollflächig im Jos-Verfahren und gründlich für eine anschließende Überholungs-/Neubeschichtung reinigen.
JOS Verfahren mit Niederdruck mit einem Gemisch aus Luft, Wasser und feinem Strahlgut, einschl. Auffangen des Strahlgutes, Aufnehmen des Strahlgutes und Entsorgen eineschl. Deponiegebühr,
Altbeschichtung :Silikatfarbe
Bauteil : Stuckleiste Profiliert
Abwicklung 0,60 - 0,90 m

Ort: Ebene 01
Menge: 100,000 m

**01.03.17 Innenflächen Decken Unterhangdecken Trockenbau vorbereiten**
Innenflächen für Malerarbeiten vorbereiten:
- Staub und Verschmutzungen entfernen
Untergrund: Gipskarton, Brandschutzverkleidungen
Bauteil: Decken / Deckenkoffer

Ort: Ebene 01
Menge: 5,000 m2

**01.03.18 Innenflächen Unterzüge vorbereiten**
Innenflächen Unterzüge vorbereiten
Innenflächen für Malerarbeiten vorbereiten:
- Staub und Verschmutzungen entfernen
Untergrund: Stahlträger geputzt
Bauteil: Unterzüge
Unterzüge in verschiedenen Abwicklungen
Abwicklung bis 150 cm

Ort: Ebene 01
Menge: 75,000 m2

#### Bereich 01.04 Untergrund Vorbereitung Decken / Wände Maler

**01.04.1 Putzflächen vollflächig spachteln/schleifen,Q3, Wände**
Putzflächen an Wänden, im Innenbereich vollflächig spachteln,
mit Spachtelmasse bis zur vollkommenen Glätte;
und nach Erhärten der Spachtelschicht abschleifen
und abstauben, zur Aufnahme von Malerflies und Beschichtungen,
einschl. anschleifen und Spachtel ein
übergehender Arbeitsgang,
Sichtqualität: Q3

Angeb. Produkt:

‘.....................................‘
(vom Bieter einzutragen)

Ort: Ebene 01
Menge: 5141,000 m2

**01.04.2 Putzflächen 50% spachteln/schleifen,Q3, Wände**
Putzflächen an Wänden, im Innenbereich 50% spachteln,
mit Spachtelmasse bis zur vollkommenen Glätte;
und nach Erhärten der Spachtelschicht abschleifen
und abstauben, zur Aufnahme von Malerflies und Beschichtungen,
einschl. anschleifen und Spachtel ein übergehender Arbeitsgang,
Sichtqualität: Q3

Angeb. Produkt:

‘.....................................‘
(vom Bieter einzutragen)

Ort: Ebene 01
Menge: 1285,000 m2

**01.04.3 Putzflächen vollflächig spachteln/schleifen,Q3, Wände, gerundet**
Putzflächen an Wänden gerundet, im Innenbereich vollflächig spachteln,
mit Spachtelmasse bis zur vollkommenen Glätte;
und nach Erhärten der Spachtelschicht abschleifen
und abstauben, zur Aufnahme von Malerflies und Beschichtungen,
einschl. anschleifen und Spachtel ein übergehender Arbeitsgang,
Sichtqualität: Q3

Angeb. Produkt:

‘.....................................‘
(vom Bieter einzutragen)

Ort: Ebene 01
Menge: 341,000 m2

**01.04.4 Putzflächen vollflächig spachteln/schleifen,Q3, Leibungen, Leibungstiefe 20-35 cm**
Putzflächen an Leibungen, im Innenbereich vollflächig spachteln,
mit Spachtelmasse bis zur vollkommenen Glätte;
und nach Erhärten der Spachtelschicht abschleifen
und abstauben, zur Aufnahme von Malerflies und Beschichtungen,
einschl. anschleifen und Spachtel ein übergehender Arbeitsgang,
Sichtqualität: Q3

Bauteil :Leibungen,
Untergrund: Kalkzement- bzw. Kalkputz
Leibungstiefe: 20 bis 35 cm

Angeb. Produkt:

‘.....................................‘
(vom Bieter einzutragen)

Ort: Ebene 01
Menge: 722,000 m

**01.04.5 Putzflächen vollflächig spachteln/schleifen,Q3, Leibungen, Leibungstiefe 36-60 cm**
Putzflächen an Leibungen, im Innenbereich vollflächig spachteln,
mit Spachtelmasse bis zur vollkommenen Glätte;
und nach Erhärten der Spachtelschicht abschleifen
und abstauben, zur Aufnahme von Malerflies und Beschichtungen,
einschl. anschleifen und Spachtel ein übergehender Arbeitsgang,
Sichtqualität: Q3

Bauteil :Leibungen,
Untergrund: Kalkzement- bzw. Kalkputz
Leibungstiefe: 36 bis 60 cm

Angeb. Produkt:

‘.....................................‘
(vom Bieter einzutragen)

Ort: Ebene 01
Menge: 361,000 m

**01.04.6 Putzflächen vollflächig spachteln/schleifen,Q3, Leibungen gefaltet,**
Putzflächen an Leibungen, im Innenbereich vollflächig spachteln,
mit Spachtelmasse bis zur vollkommenen Glätte;
und nach Erhärten der Spachtelschicht abschleifen
und abstauben, zur Aufnahme von Malerflies und Beschichtungen,
einschl. anschleifen und Spachtel ein übergehender Arbeitsgang,
Sichtqualität: Q3

Bauteil : Leibungen gefaltet
Untergrund: Kalkzement- bzw. Kalkputz
Abwicklung bis ca. 80 cm

Angeb. Produkt:

‘.....................................‘
(vom Bieter einzutragen)

Ort: Ebene 01
Menge: 300,000 m

**01.04.7 Putzflächen vollflächig spachteln/schleifen,Q3, Stützen rechteckig Abwicklung bis 1,50 m**
Putzflächen an Stützen rechteckig, im Innenbereich vollflächig spachteln,
mit Spachtelmasse bis zur vollkommenen Glätte;
und nach Erhärten der Spachtelschicht abschleifen
und abstauben, zur Aufnahme von Malerflies und Beschichtungen, einschl. anschleifen und Spachtel ein übergehender Arbeitsgang,
Sichtqualität: Q3
Abwicklung bis 1,50 m

Angeb. Produkt:

‘.....................................‘
(vom Bieter einzutragen)

Ort: Ebene 01
Menge: 50,000 m2

**01.04.8 Putzflächen vollflächig spachteln/schleifen,Q3, Stützen rechteckig Abwicklung bis 3,00 m**
Putzflächen an Stützen rechteckig, im Innenbereich vollflächig spachteln,
mit Spachtelmasse bis zur vollkommenen Glätte;
und nach Erhärten der Spachtelschicht abschleifen
und abstauben, zur Aufnahme von Malerflies und Beschichtungen,
einschl. anschleifen und Spachtel ein übergehender Arbeitsgang,
Sichtqualität: Q3
Abwicklung bis 3,00 m

Angeb. Produkt:

‘.....................................‘
(vom Bieter einzutragen)

Ort: Ebene 01
Menge: 100,000 m2

**01.04.9 Putzflächen vollflächig spachteln/schleifen,Q3, Stützen rechteckig Abwicklung bis 4,00 m**
Putzflächen an Stützen rechteckig, im Innenbereich vollflächig spachteln,
mit Spachtelmasse bis zur vollkommenen Glätte;
und nach Erhärten der Spachtelschicht abschleifen
und abstauben, zur Aufnahme von Malerflies und Beschichtungen,
einschl. anschleifen und Spachtel ein übergehender Arbeitsgang,
Sichtqualität: Q3
Abwicklung bis 4,00 m

Angeb. Produkt:

‘.....................................‘
(vom Bieter einzutragen)

Ort: Ebene 01
Menge: 150,000 m2

**01.04.10 Putzflächen spachteln/schleifen,Q3, Decken**
Putzflächen spachteln/schleifen,Q3, Decken
Putzflächen an Decken,
im Innenbereich spachteln, mit Spachtelmasse
bis zur vollkommenen Glätte; und nach
Erhärten der Spachtelschicht abschleifen
und abstauben, zur Aufnahme von Beschichtungen,
einschl. anschleifen und Spachtel ein übergehender Arbeitsgang,
Sichtqualität: Q3

Bauteil :Decken Kalkzement- bzw. Kalkputz

Angeb. Produkt:

‘.....................................‘
(vom Bieter einzutragen)

Ort: Ebene 01
Menge: 2816,000 m2

**01.04.11 Putzflächen vollflächig spachteln/schleifen,Q3, Deckekehle gerundet,**
Putzflächen an Deckenkehle gerundet, im Innenbereich vollflächig spachteln,
mit Spachtelmasse bis zur vollkommenen Glätte;
und nach Erhärten der Spachtelschicht abschleifen
und abstauben, zur Aufnahme von Malerflies und Beschichtungen,
einschl. anschleifen und Spachtel ein übergehender Arbeitsgang,
Sichtqualität: Q3

Bauteil : Deckenkehle gerundet
Untergrund: Kalkzement- bzw. Kalkputz
Abwicklung Kehle : 50 bis 70 cm

Angeb. Produkt:

‘.....................................‘
(vom Bieter einzutragen)

Ort: Ebene 01
Menge: 2078,000 m

**01.04.12 Unterzüge spachteln/schleifen, Q3**
Unterzüge spachteln/schleifen, Q3
Unterzüge im Innenbereich spachteln,
in einmaliger Ausführung mit Spachtelmasse
bis zur vollkommenen Glätte; und nach
Erhärten der Spachtelschicht abschleifen
und abstauben, zur Aufnahme einer Beschichtung,
einschl. anschleifen und Spachtel ein übergehender Arbeitsgang,
Abwicklung: bis 150 cm
Bauteil : Unterzüge geputzt

Angeb. Produkt:

‘.....................................‘
(vom Bieter einzutragen)
Menge: 75,000 m2

**01.04.13 Grundierung von Trockenbauplatten, Wände /Vorschatzschalen**
Grundierung von Trockenbauplatten, Wände /Vorschatzschalen
Liefern und Auftragen einer verfestigenden und die
Saugfähigkeit reduzierenden Universalgrundierung,
wasserverdünnbar, lösemittel-, weichmacherfrei,
emissionsarm und schadstoffgeprüft.

Bauteil :Wandflächen aus Gipskarton-, u. ä.
Untergrund: Trockenbauplatten

Ort: Ebene 01
Menge: 1847,000 m2

**01.04.14 Grundierung von Trockenbauplatten, GK- Decken**
Grundierung von Trockenbauplatten, GK- Decken
Liefern und Auftragen einer verfestigenden und die
Saugfähigkeit reduzierenden Universalgrundierung,
Wasserverdünnbar, lösemittel-, weichmacherfrei,
emissionsarm und schadstoffgeprüft.

Bauteil :Deckenflächen und Dachschrägen aus Gipskarton u. Trockenbauplatten

Ort: Ebene 01
Menge: 482,000 m2

**01.04.15 Grundierung von Trockenbauplatten, Leibungen, Sturz**
Grundierung von Trockenbauplatten, Leibungen, Sturz
Liefern und Auftragen einer verfestigenden und die
Saugfähigkeit reduzierenden Universalgrundierung,
Ausführung wie in voriger Position beschrieben, jedoch:

Leibungstiefe ca. 10-25 cm

Bauteil :Sturz, Leibungen, freie Wandenden, etc.
aus Gipskarton-, Gipsfaser- u. ä. Trockenbauplatten
Menge: 50,000 m

**01.04.16 Grundierung von Trockenbauplatten, TB-Schürzen**
Grundierung von Trockenbauplatten, TB-Schürzen
Liefern und Auftragen einer verfestigenden und die
Saugfähigkeit reduzierenden Universalgrundierung,
Ausführung wie in voriger Position beschrieben, jedoch:

Schürze aus GK-Platten als TB Schürze
Höhe ca. 500 mm

Bauteil :TB Schürze
Menge: 50,000 m

**01.04.17 Grundierung von Trockenbauplatten, TB-Verkofferung**
Grundierung von Trockenbauplatten, TB-Verkofferung
Liefern und Auftragen einer verfestigenden und die
Saugfähigkeit reduzierenden Universalgrundierung,
Ausführung wie in voriger Position beschrieben, jedoch:

Schürze aus GK-Platten alsTB Verkofferung
Abwicklung bis 150 cm

Bauteil :TB Verkofferung
Menge: 50,000 m

**01.04.18 Grundanstrich, Putz, Wände,**
Grundanstrich, Putz, Wände,
Grundanstrich mit Haftgrund, auf geputzte Wände
im Innenbereich.
Haftvermittler und Grundiermittel auf glänzenden und
nicht bzw. schwach saugenden Untergründen sowie
Kontaktanstrich für Dispersionssilikatfarbe auf nicht
verkieselungsfähigen Untergründen.
Lösemittelfrei, wasserverdünnbar.

Bauteil :Wände, Kalkzement- bzw. Kalkputz
Oberfläche:  abgreiben

Ort: Ebene 01
Menge: 6426,000 m2

**01.04.19 Grundanstrich, Putz, Wände, rund,**
Grundanstrich mit Haftgrund, auf geputzte Wände
im Innenbereich, gerundete Wände.
Haftvermittler und Grundiermittel auf glänzenden und
nicht bzw. schwach saugenden Untergründen sowie
Kontaktanstrich für Dispersionssilikatfarbe auf nicht
verkieselungsfähigen Untergründen.
Lösemittelfrei, wasserverdünnbar.

Einzelfläche über 2,50 m²

Bauteil :Wände, Kalkzement- bzw. Kalkputz
Oberfläche:  abgreiben

Ort: Ebene 01
Menge: 341,000 m2

**01.04.20 Grundanstrich, Putz, Leibungen, Leibungstiefe 20-35 cm**
Grundanstrich mit Haftgrund, auf geputzte Leibungen
im Innenbereich.
Haftvermittler und Grundiermittel auf glänzenden und
nicht bzw. schwach saugenden Untergründen sowie
Kontaktanstrich für Dispersionssilikatfarbe auf nicht
verkieselungsfähigen Untergründen.
Lösemittelfrei, wasserverdünnbar.

Bauteil :Leibungen,
Untergrund: Kalkzement- bzw. Kalkputz
Leibungstiefe: 20 bis 35 cm
Menge: 722,000 m

**01.04.21 Grundanstrich, Putz, Leibungen, Leibungstiefe: 36 -60 cm**
Grundanstrich, Putz, Leibungen,
Grundanstrich mit Haftgrund, auf geputzte Wände
im Innenbereich.
Haftvermittler und Grundiermittel auf glänzenden und
nicht bzw. schwach saugenden Untergründen sowie
Kontaktanstrich für Dispersionssilikatfarbe auf nicht
verkieselungsfähigen Untergründen.
Lösemittelfrei, wasserverdünnbar.

Bauteil :Leibungen,
Untergrund: Kalkzement- bzw. Kalkputz
Leibungstiefe: 36 bis 60 cm
Menge: 361,000 m

**01.04.22 Grundanstrich, Putz, gefaltetete Leibungen,**
Grundanstrich, Putz, gefaltete Leibungen,
Grundanstrich mit Haftgrund, auf geputzte Wände
im Innenbereich.
Haftvermittler und Grundiermittel auf glänzenden und
nicht bzw. schwach saugenden Untergründen sowie
Kontaktanstrich für Dispersionssilikatfarbe auf nicht
verkieselungsfähigen Untergründen.
Lösemittelfrei, wasserverdünnbar.

Bauteil : Leibungen gefaltet
Untergrund: Kalkzement- bzw. Kalkputz
Abwicklung bis ca. 80 cm

Ort: Ebene 01
Menge: 300,000 m

**01.04.23 Grundanstrich, Putz, rechteckige Stütze, Abwicklung bis 1,50 m**
Grundanstrich, Putz, Stütze rechteckig,
Grundanstrich mit Haftgrund, auf geputzte Stütze
im Innenbereich.
Haftvermittler und Grundiermittel auf glänzenden und
nicht bzw. schwach saugenden Untergründen sowie
Kontaktanstrich für Dispersionssilikatfarbe auf nicht
verkieselungsfähigen Untergründen.
Lösemittelfrei, wasserverdünnbar.

Abwicklung: bis 1,50 m

Bauteil  Stütze,

Ort: Ebene 01
Menge: 50,000 m2

**01.04.24 Grundanstrich, Putz, rechteckige Stütze, Abwicklung bis 3,00 m**
Grundanstrich, Putz, Stütze rechteckig,
Grundanstrich mit Haftgrund, auf geputzte Stütze
im Innenbereich.
Haftvermittler und Grundiermittel auf glänzenden und
nicht bzw. schwach saugenden Untergründen sowie
Kontaktanstrich für Dispersionssilikatfarbe auf nicht
verkieselungsfähigen Untergründen.
Lösemittelfrei, wasserverdünnbar.

Abwicklung: bis 3,00 m

Bauteil  Stütze,

Ort: Ebene 01
Menge: 100,000 m2

**01.04.25 Grundanstrich, Putz, rechteckige Stütze, Abwicklung bis 4,00 m**
Grundanstrich, Putz, Stütze rechteckig,
Grundanstrich mit Haftgrund, auf geputzte Stütze
im Innenbereich.
Haftvermittler und Grundiermittel auf glänzenden und
nicht bzw. schwach saugenden Untergründen sowie
Kontaktanstrich für Dispersionssilikatfarbe auf nicht
verkieselungsfähigen Untergründen.
Lösemittelfrei, wasserverdünnbar.

Abwicklung: bis 4,00 m

Bauteil  Stütze,

Ort: Ebene 01
Menge: 150,000 m2

**01.04.26 Grundanstrich, Putz, Decken Gerade**
Grundanstrich mit Haftgrund, auf geputzte Decken
im Innenbereich geraden.
Haftvermittler und Grundiermittel auf glänzenden und
nicht bzw. schwach saugenden Untergründen sowie
Kontaktanstrich für Dispersionssilikatfarbe auf nicht
verkieselungsfähigen Untergründen.
Lösemittelfrei, wasserverdünnbar.

Bauteil :Decken Kalkzement- bzw. Kalkputz

Ort: Ebene 01
Menge: 2816,000 m2

**01.04.27 Grundanstrich, Putz, Deckenkehle gerundet**
Grundanstrich mit Haftgrund, auf geputzte Deckenkehle
gerundet im Innenbereich
Grundanstrich mit Haftgrund,
Haftvermittler und Grundiermittel auf glänzenden und
nicht bzw. schwach saugenden Untergründen sowie
Kontaktanstrich für Dispersionssilikatfarbe auf nicht
verkieselungsfähigen Untergründen.
Lösemittelfrei, wasserverdünnbar.
Abwicklung Kehle : 50 bis 70 cm

Bauteil :Deckenkehle Kalkzement- bzw. Kalkputz

Ort: Ebene 01
Menge: 2078,000 m

**01.04.28 Grundanstrich, Unterzüge geputzt**
Grundanstrich mit Haftgrund, auf geputzte Unterzüge
im Innenbereich.
Haftvermittler und Grundiermittel auf glänzenden und
nicht bzw. schwach saugenden Untergründen sowie
Kontaktanstrich für Dispersionssilikatfarbe auf nicht
verkieselungsfähigen Untergründen.
Lösemittelfrei, wasserverdünnbar.

Bauteil :Unterzüge
Untergrund: Kalkzement- bzw. Kalkputz
Abwicklung: bis 150 cm
Menge: 75,000 m2

**01.04.29 Grundanstrich, Stuckrosetten, Größe 1,00 - 1,50 m**
Grundanstrich mit Haftgrund an Bestand Stuckrosetten profilierte Fläche im Innenbereich.
Haftvermittler und Grundiermittel auf glänzenden und
nicht bzw. schwach saugenden Untergründen sowie
Kontaktanstrich für Dispersionssilikatfarbe auf nicht
verkieselungsfähigen Untergründen.
Lösemittelfrei, wasserverdünnbar.
Bauteil : Stuckrosetten Profiliert
Form:  rund
Größe 1,00 - 1,50 m

Ort: Ebene 01
Menge: 5,000 St

**01.04.30 Grundanstrich, Stuckrosetten, Größe 0,50 - 1,00 m**
Grundanstrich mit Haftgrund an Bestand Stuckrosetten profilierte Fläche im Innenbereich.
Haftvermittler und Grundiermittel auf glänzenden und
nicht bzw. schwach saugenden Untergründen sowie
Kontaktanstrich für Dispersionssilikatfarbe auf nicht
verkieselungsfähigen Untergründen.
Lösemittelfrei, wasserverdünnbar.
Bauteil : Stuckrosetten Profiliert
Form:  rund
Größe 0,50 - 1,00 m

Ort: Ebene 01
Menge: 5,000 St

**01.04.31 Grundanstrich, Stuckrosetten, Größe 0,25 - 0,50 m**
Grundanstrich mit Haftgrund an Bestand Stuckrosetten profilierte Fläche im Innenbereich.
Haftvermittler und Grundiermittel auf glänzenden und
nicht bzw. schwach saugenden Untergründen sowie
Kontaktanstrich für Dispersionssilikatfarbe auf nicht
verkieselungsfähigen Untergründen.
Lösemittelfrei, wasserverdünnbar.
Bauteil : Stuckrosetten Profiliert
Form:  rund
Größe 0,25 - 0,50 m

Ort: Ebene 01
Menge: 5,000 St

**01.04.32 Grundanstrich, Stuckleisten, Abwicklung 0,20 - 0,30 m**
Grundanstrich mit Haftgrund an Bestand Stuckleiste profilierte im Innenbereich an Decke
Haftvermittler und Grundiermittel auf glänzenden und
nicht bzw. schwach saugenden Untergründen sowie
Kontaktanstrich für Dispersionssilikatfarbe auf nicht
verkieselungsfähigen Untergründen.
Lösemittelfrei, wasserverdünnbar.
Bauteil : Stuckleiste Profiliert
Abwicklung 0,20 - 0,30 m

Ort: Ebene 01
Menge: 100,000 m

**01.04.33 Grundanstrich, Stuckleisten, Abwicklung 0,30 - 0,60 m**
Grundanstrich mit Haftgrund an Bestand Stuckleiste profilierte im Innenbereich an Decke
Haftvermittler und Grundiermittel auf glänzenden und
nicht bzw. schwach saugenden Untergründen sowie
Kontaktanstrich für Dispersionssilikatfarbe auf nicht
verkieselungsfähigen Untergründen.
Lösemittelfrei, wasserverdünnbar.
Bauteil : Stuckleiste Profiliert
Abwicklung 0,30 - 0,60 m

Ort: Ebene 01
Menge: 100,000 m

**01.04.34 Grundanstrich, Stuckleisten, Abwicklung 0,60 - 0,90 m**
Grundanstrich mit Haftgrund an Bestand Stuckleiste profilierte im Innenbereich an Decke
Haftvermittler und Grundiermittel auf glänzenden und
nicht bzw. schwach saugenden Untergründen sowie
Kontaktanstrich für Dispersionssilikatfarbe auf nicht
verkieselungsfähigen Untergründen.
Lösemittelfrei, wasserverdünnbar.
Bauteil : Stuckleiste Profiliert
Abwicklung 0,60 - 0,90 m

Ort: Ebene 01
Menge: 100,000 m

**01.04.35 Isolieranstrich an Wandflächen z. Absperren v. durchschlagenden Stoffen**
Isolieranstrich an Wandflächen zum
Absperren von durchschlagenden Stoffen herstellen und
mit einem geeigneten Isolieranstrich beschichten.
Gemäß Verarbeitungsvorschrift darf nach dem Auftragen
des Isolieranstriches erst nach 48 Stunden mit dem
Endanstrich begonnen werden.
Verbrauch: ca. 150 ml/m²
Menge: 100,000 m2

**01.04.36 Isolieranstrich an Deckenflächen z. Absperren v. durchschlagenden Stoffen**
Isolieranstrich an Deckenflächen zum
Absperren von durchschlagenden Stoffen herstellen und
mit einem geeigneten Isolieranstrich beschichten.
Gemäß Verarbeitungsvorschrift darf nach dem Auftragen
des Isolieranstriches erst nach 48 Stunden mit dem
Endanstrich begonnen werden.
Verbrauch: ca. 150 ml/m²
Menge: 50,000 m2

#### Bereich 01.06 Tapezierarbeiten Maler

**01.06.1 Überspannen mit Malergewebe Wände, Trockenbau**
Vollflächiges Überspannen von Wandflächen, mit Malergewebe (Vlies) fein strukturiert vollflächig in anorganischen Kleber einbetten,
rissüberbrückend, nassstabiel, dimensionsstabil, nicht brennbar / schwerentflammbar, für glatte ebene Flächen,
Struktur: nach Wahl AG

Bauteil :Bestandswandflächen aus Gipskarton-, u. ä.
Untergrund: Trockenbauplatten

Ort: Ebene 01
Menge: 200,000 m2

**01.06.2 Überspannen mit Malergewebe Leibungen, Trockenbau**
Vollflächiges Überspannen von Leibungen, mit Malergewebe (Vlies) fein strukturiert vollflächig in anorganischen Kleber einbetten,
rissüberbrückend, nassstabiel, dimensionsstabil, nicht brennbar / schwerentflammbar, für glatte ebene Flächen,
Struktur: nach Wahl AG
Untergrund: Trockenbauplatten
Leibungstiefe ca. 10-25 cm

Bauteil :Sturz, Leibungen, freie Wandenden,

Ort :Ebene 01
Menge: 10,000 m

**01.06.3 Überspannen mit Malergewebe Decken, Trockenbau**
Vollflächiges Überspannen von Deckenflächen, mit Malergewebe (Vlies) fein strukturiert vollflächig in anorganischen Kleber einbetten,
rissüberbrückend, nassstabiel, dimensionsstabil, nicht brennbar / schwerentflammbar, für glatte ebene Flächen,
Struktur: nach Wahl AG

Bauteil :Deckenflächen aus Gipskarton-, u. ä.
Untergrund: Trockenbauplatten

Ort: Ebene 01
Menge: 5,000 m2

**01.06.4 Überspannen mit Malergewebe TB-Schürzen, Trockenbau**
Vollflächiges Überspannen von Schürzen, mit Malergewebe (Vlies) fein strukturiert vollflächig in anorganischen Kleber einbetten,
rissüberbrückend, nassstabiel, dimensionsstabil, nicht brennbar / schwerentflammbar, für glatte ebene Flächen,
Struktur: nach Wahl AG
Untergrund: Trockenbauplatten
Schürze aus GK-Platten als TB Schürze
Höhe ca. 500 mm

Bauteil :Schürzen

Ort :Ebene 01
Menge: 10,000 m

**01.06.5 Überspannen mit Malergewebe Wände, Putz**
Vollflächiges Überspannen von Wandflächen, mit Malergewebe (Vlies) fein strukturiert vollflächig in anorganischen Kleber einbetten,
rissüberbrückend, nassstabiel, dimensionsstabil, nicht brennbar / schwerentflammbar, für glatte ebene Flächen,
Struktur: nach Wahl AG

Bauteil :Wandflächen
Untergrund: Kalkzementputz

Ort: Ebene 01
Menge: 3000,000 m2

**01.06.6 Überspannen mit Malergewebe Wände rund, Putz**
Vollflächiges Überspannen von Wandflächen gerundet, mit Malergewebe (Vlies) fein strukturiert vollflächig in anorganischen Kleber einbetten,
rissüberbrückend, nassstabiel, dimensionsstabil, nicht brennbar / schwerentflammbar, für glatte ebene Flächen,
Struktur: nach Wahl AG

Bauteil :Wandflächen
Untergrund: Kalkzementputz

Ort :Ebene 01
Menge: 150,000 m2

**01.06.7 Überspannen mit Malergewebe Leibungen Putz, 20-35 cm**
Vollflächiges Überspannen von Leibungen, mit Malergewebe (Vlies) fein strukturiert vollflächig in anorganischen Kleber einbetten,
rissüberbrückend, nassstabiel, dimensionsstabil, nicht brennbar / schwerentflammbar, für glatte ebene Flächen,
Struktur: nach Wahl AG
Untergrund: Putz
Leibungstiefe ca. 20-35 cm

Bauteil :Sturz, Leibungen, freie Wandenden,

Ort: Ebene 01
Menge: 722,000 m

**01.06.8 Überspannen mit Malergewebe Leibungen Putz, 36-60 cm**
Vollflächiges Überspannen von Leibungen, mit Malergewebe (Vlies) fein strukturiert vollflächig in anorganischen Kleber einbetten,
rissüberbrückend, nassstabiel, dimensionsstabil, nicht brennbar / schwerentflammbar, für glatte ebene Flächen,
Struktur: nach Wahl AG
Untergrund: Putz
Leibungstiefe ca. 36-60 cm

Bauteil :Sturz, Leibungen, freie Wandenden,

Ort :Ebene 01
Menge: 361,000 m

**01.06.9 Überspannen mit Malergewebe Leibungen Putz, gefaltet**
Vollflächiges Überspannen von Leibungen, mit Malergewebe (Vlies) fein strukturiert vollflächig in anorganischen Kleber einbetten,
rissüberbrückend, nassstabiel, dimensionsstabil, nicht brennbar / schwerentflammbar, für glatte ebene Flächen,
Struktur: nach Wahl AG
Untergrund: Putz
Bauteil : Leibungen gefaltet
Abwicklung bis ca. 80 cm

Ort :Ebene 01
Menge: 300,000 m

**01.06.10 Überspannen mit Malergewebe Stützen rechteckig, Putz, Abwicklung bis 1,50 m**
Vollflächiges Überspannen von Stützen rechteckig, mit Malergewebe (Vlies) fein strukturiert vollflächig in anorganischen Kleber einbetten,
rissüberbrückend, nassstabiel, dimensionsstabil, nicht brennbar / schwerentflammbar, für glatte ebene Flächen,
Struktur: nach Wahl AG

Bauteil : Stützen rechteckig
Untergrund: Putz gespachtelt
Abwicklung: bis 1,50 m

Ort :Ebene 01
Menge: 50,000 m2

**01.06.11 Überspannen mit Malergewebe Stützen rechteckig, Putz, Abwicklung bis 3,00 m**
Vollflächiges Überspannen von Stützen rechteckig, mit Malergewebe (Vlies) fein strukturiert vollflächig in anorganischen Kleber einbetten,
rissüberbrückend, nassstabiel, dimensionsstabil, nicht brennbar / schwerentflammbar, für glatte ebene Flächen,
Struktur: nach Wahl AG

Bauteil : Stützen rechteckig
Untergrund: Putz gespachtelt
Abwicklung: bis 3,00 m

Ort :Ebene 01
Menge: 100,000 m2

**01.06.12 Überspannen mit Malergewebe Stützen rechteckig, Putz, Abwicklung bis 4,00 m**
Vollflächiges Überspannen von Stützen rechteckig, mit Malergewebe (Vlies) fein strukturiert vollflächig in anorganischen Kleber einbetten,
rissüberbrückend, nassstabiel, dimensionsstabil, nicht brennbar / schwerentflammbar, für glatte ebene Flächen,
Struktur: nach Wahl AG

Bauteil : Stützen rechteckig
Untergrund: Putz gespachtelt
Abwicklung: bis 4,00 m

Ort :Ebene 01
Menge: 150,000 m2

**01.06.13 Überspannen mit Malergewebe Decken, Putz**
Vollflächiges Überspannen von Deckenflächen, mit Malergewebe (Vlies) fein strukturiert vollflächig in anorganischen Kleber einbetten,
rissüberbrückend, nassstabiel, dimensionsstabil, nicht brennbar / schwerentflammbar, für glatte ebene Flächen,
Struktur: nach Wahl AG

Bauteil :Deckenflächen
Untergrund: Kalkzementputz

Ort :Ebene 01
Menge: 2816,000 m2

**01.06.14 Überspannen mit Malergewebe Deckenkehle gerundet Putz, Kleinflächen**
Vollflächiges Überspannen von Deckenkehle gerundet mit Malergewebe (Vlies) fein strukturiert vollflächig in anorganischen Kleber einbetten,
rissüberbrückend, nassstabiel, dimensionsstabil, nicht brennbar / schwerentflammbar, für glatte ebene Flächen,
Struktur: nach Wahl AG
Abwicklung Kehle : 50 bis 70 cm

Bauteil :Deckenkehle gerundet
Untergrund: Kalkzementputz

Ort :Ebene 01
Menge: 2078,000 m

**01.06.15 Überspannen mit Malergewebe Unterzug Putz,**
Vollflächiges Überspannen von Unterzügen, mit Malergewebe (Vlies) fein strukturiert vollflächig in anorganischen Kleber einbetten,
rissüberbrückend, nassstabiel, dimensionsstabil, nicht brennbar / schwerentflammbar, für glatte ebene Flächen,
Struktur: nach Wahl AG
Untergrund: Putz
Bauteil : Unterzüge
Abwicklung bis ca. 150 cm

Ort :Ebene 01
Menge: 75,000 m2

#### Bereich 01.07 Beschichtung Wände / Decken Maler

*Hinweis: Hinweis Farb- und Materialkonzept*
Hinweise zum Farb- und Materialkonzept

Folgende Farbgebungen wurden zwischen Architekt und
Auftraggeber abgestimmt:

Wände:

Büroräume: Dispersionsilikatfarbe, RAL 9001, cremeweiß Nassabriebbeständigkeit Klasse 2,

Flur : Dispersionsilikatfarbe, RAL 9001, cremeweiß,
Nassabriebbeständigkeit Klasse 1

Teeküche: Dispersionsilikatfarbe, RAL 9001, cremeweiß,
Nassabriebbeständigkeit Klasse 2,

Decken:

Büroräume: Dispersionsilikatfarbe, RAL 9001, cremeweiß,
Nassabriebbeständigkeit Klasse 2,

Flure: Dispersionsilikatfarbe, RAL 9001, cremeweiß,
Nassabriebbeständigkeit Klasse 1,

Teeküche: Dispersionsilikatfarbe, RAL 9001, cremeweiß,
Nassabriebbeständigkeit Klasse 2,

**01.07.1 Beschichtung auf Wände, Vorwände, Trockenbau, Dispersionsilikatfarbe**
Beschichtung im Innenbereich an vorbereitenden Wände,
Anstrich vollständig deckend,
Beschichtungsstoff: Dispersionsilikat
Nassabriebbeständigkeit: Klasse 2, nach DIN EN 13 300
Ausführung im angebotenen System.

Bauteil : Wände, Vorsatzschalen, GK-Platten
Glanzgrad :stumpfmatt
Farbe : RAL 9001 cremeweiß, bis leicht getönt,
nach Bemusterung durch den Architekten,

Angeb. Produkt:

‘.....................................‘
(vom Bieter einzutragen)

Ort: Ebene 01
Menge: 1847,000 m2

**01.07.2 Beschichtung auf Deckenfläche, Trockenbau, Dispersionsilikatfarbe**
Beschichtung im Innenbereich an vorbereitenden Decken
Anstrich vollständig deckend,
Beschichtungsstoff: Dispersionsilikat
Nassabriebbeständigkeit: Klasse 2, nach DIN EN 13 300
Ausführung im angebotenen System.

Bauteil : Decke
Untergrund: GK-Platten
Glanzgrad :stumpfmatt
Farbe : RAL 9001 cremeweiß, bis leicht getönt,
nach Bemusterung durch den Architekten,

Angeb. Produkt:

‘.....................................‘
(vom Bieter einzutragen)

Ort: Ebene 01
Menge: 482,000 m2

**01.07.3 Beschichtung auf Leibungen, Sturz**
Beschichtung im Innenbereich.
Anstrich vollständig deckend,
Ausführung wie in voriger Position beschrieben,
jedoch:

Leibungstiefe ca. 10-25 cm
Bauteil :GK-Platten
Leibungen, Sturz, freie Wandenden, etc.,

Angeb. Produkt:

‘.....................................‘
(vom Bieter einzutragen)
Menge: 50,000 m

**01.07.4 Beschichtung auf TB -Verkofferungen**
Beschichtung im Innenbereich.
Anstrich vollständig deckend,
Ausführung wie in voriger Position beschrieben,
jedoch:

Schürze aus GK-Platten als TB Verkofferung
Abwicklung bis 150 cm

Bauteil :TB Verkofferung

Angeb. Produkt:

‘.....................................‘
(vom Bieter einzutragen)
Menge: 50,000 m

**01.07.5 Beschichtung auf Wände, Putz, Dispersionsilikatfarbe**
Beschichtung im Innenbereich an vorbereitenden Wände,
Anstrich vollständig deckend,
Beschichtungsstoff: Dispersionsilikat
Nassabriebbeständigkeit: Klasse 2, nach DIN EN 13 300
Ausführung im angebotenen System.

Bauteil : Wände geputzt
Glanzgrad :stumpfmatt
Farbe : RAL 9001 cremeweiß, bis leicht getönt,
nach Bemusterung durch den Architekten,

Angeb. Produkt:

‘.....................................‘
(vom Bieter einzutragen)

Ort: Ebene 01
Menge: 6276,000 m2

**01.07.6 Beschichtung auf runde Wände, Putz, Dispersionsilikatfarbe**
Beschichtung im Innenbereich an vorbereitete runde Wände,
Anstrich vollständig deckend,
Beschichtungsstoff: Dispersionsilikat
Nassabriebbeständigkeit: Klasse 2, nach DIN EN 13 300
Ausführung im angebotenen System.

Bauteil : Wände geputzt
Glanzgrad :stumpfmatt
Farbe : RAL 9001 cremeweiß, bis leicht getönt,
nach Bemusterung durch den Architekten,

Angeb. Produkt:

‘.....................................‘
(vom Bieter einzutragen)

Ort: Ebene 01
Menge: 341,000 m2

**01.07.7 Beschichtung auf Wände geputzt,**
Beschichtung im Innenbereich.
Anstrich vollständig deckend, mit lösungsmittel-
und weichmacherfreier, wasserverdünnbarer,
diffusionsfähiger, Silikatfarbe.
Frei von foggingaktiven Substanzen.
Nassabriebbeständigkeit :Klasse 1, nach DIN EN 13 300
Ausführung im angebotenen System.

Bauteil :Wände, geputzt
Glanzgrad :stumpfmatt
Farbe : RAL 9001 cremeweiß, bis leicht getönt,
nach Bemusterung durch den Architekten,

Angeb. Produkt:

‘.....................................‘
(vom Bieter einzutragen)

Ort :Ebene 01
Menge: 150,000 m2

**01.07.8 Beschichtung auf Leibungen, Sturz, etc., Leibungstiefe 20-35 cm**
Beschichtung im Innenbereich.
Anstrich vollständig deckend,
Beschichtungsstoff: Dispersionsilikat
Ausführung wie in voriger Position beschrieben,
jedoch:

Leibungstiefe ca. 20-35 cm
Bauteil : Leibungen,Sturz, freie Wandenden, geputzt,

Angeb. Produkt:

‘.....................................‘
(vom Bieter einzutragen)
Menge: 722,000 m

**01.07.9 Beschichtung auf Leibungen, Sturz, etc., Leibungstiefe 36-60 cm**
Beschichtung im Innenbereich.
Anstrich vollständig deckend,
Beschichtungsstoff: Dispersionsilikat
Ausführung wie in voriger Position beschrieben,
jedoch:

Leibungstiefe ca. 36-60 cm
Bauteil : Leibungen, Sturz, freie Wandenden, geputzt,

Angeb. Produkt:

‘.....................................‘
(vom Bieter einzutragen)
Menge: 361,000 m

**01.07.10 Beschichtung auf Leibungen gefaltet,**
Beschichtung im Innenbereich.
Anstrich vollständig deckend,
Beschichtungsstoff: Dispersionsilikat
Ausführung wie in voriger Position beschrieben,
jedoch:

Bauteil : Leibungen gefaltet geputzt
Abwicklung bis ca. 80 cm,

Angeb. Produkt:

‘.....................................‘
(vom Bieter einzutragen)

Ort: Ebene 01
Menge: 300,000 m

**01.07.11 Beschichtung auf Stützen rechteckig, Putz, Dispersionsilikatfarbe, Abwicklung bis 1,50 m**
Beschichtung im Innenbereich an vorbereitenden
Stützen rechteckig,
Anstrich vollständig deckend,
Beschichtungsstoff: Dispersionsilikat
Nassabriebbeständigkeit: Klasse 2, nach DIN EN 13 300
Ausführung im angebotenen System.
Abwicklung: bis 1,50 m

Bauteil : Stützen rechteckig geputzt
Glanzgrad :stumpfmatt
Farbe : RAL 9001 cremeweiß, bis leicht getönt,
nach Bemusterung durch den Architekten,

Angeb. Produkt:

‘.....................................‘
(vom Bieter einzutragen)

Ort: Ebene 01
Menge: 50,000 m2

**01.07.12 Beschichtung auf Stützen rechteckig, Putz, Dispersionsilikatfarbe, Abwicklung bis 3,00 m**
Beschichtung im Innenbereich an vorbereitenden
Stützen rechteckig,
Anstrich vollständig deckend,
Beschichtungsstoff: Dispersionsilikat
Nassabriebbeständigkeit: Klasse 2, nach DIN EN 13 300
Ausführung im angebotenen System.
Abwicklung: bis 3,00 m

Bauteil : Stützen rechteckig geputzt
Glanzgrad :stumpfmatt
Farbe : RAL 9001 cremeweiß, bis leicht getönt,
nach Bemusterung durch den Architekten,

Angeb. Produkt:

‘.....................................‘
(vom Bieter einzutragen)

Ort: Ebene 01
Menge: 100,000 m2

**01.07.13 Beschichtung auf Stützen rechteckig, Putz, Dispersionsilikatfarbe, Abwicklung bis 4,00 m**
Beschichtung im Innenbereich an vorbereitenden
Stützen rechteckig,
Anstrich vollständig deckend,
Beschichtungsstoff: Dispersionsilikat
Nassabriebbeständigkeit: Klasse 2, nach DIN EN 13 300
Ausführung im angebotenen System.
Abwicklung: bis 4,00 m

Bauteil : Stützen rechteckig geputzt
Glanzgrad :stumpfmatt
Farbe : RAL 9001 cremeweiß, bis leicht getönt,
nach Bemusterung durch den Architekten,

Angeb. Produkt:

‘.....................................‘
(vom Bieter einzutragen)

Ort: Ebene 01
Menge: 150,000 m2

**01.07.14 Beschichtung auf Decken gerade, Putz, Dispersionssilikatfarbe**
Beschichtung im Innenbereich an vorbereitete Decken Putz
gerade,
Anstrich vollständig deckend,
Beschichtungsstoff: Dispersionsilikat
Nassabriebbeständigkeit: Klasse 2, nach DIN EN 13 300
Ausführung im angebotenen System.

Bauteil : Decken geputzt
Glanzgrad :stumpfmatt
Farbe : RAL 9001 cremeweiß, bis leicht getönt,
nach Bemusterung durch den Architekten,

Angeb. Produkt:

‘.....................................‘
(vom Bieter einzutragen)

Ort: Ebene 01
Menge: 2816,000 m2

**01.07.15 Beschichtung Dispersionsilikatfarbe, auf Deckenkehle gerundet gerade,**
Beschichtung im Innenbereich an vorbereitete Deckenkehle
gerundet Putz,
Anstrich vollständig deckend,
Beschichtungsstoff: Dispersionsilikat
Nassabriebbeständigkeit: Klasse 2, nach DIN EN 13 300
Ausführung im angebotenen System.

Bauteil : Deckenkehle gerundet,
Abwicklung Kehle : 50 bis 70 cm
Glanzgrad :stumpfmatt
Farbe : RAL 9001 cremeweiß, bis leicht getönt,
nach Bemusterung durch den Architekten,

Angeb. Produkt:

‘.....................................‘
(vom Bieter einzutragen)

Ort: Ebene 01
Menge: 2078,000 m

**01.07.16 Beschichtung auf Unterzüge**
Beschichtung im Innenbereich.
Anstrich vollständig deckend,
Beschichtungsstoff: Dispersionsilikat
Ausführung wie in voriger Position beschrieben,
jedoch:

Abwicklung: bis 150 cm
Bauteil : Unterzüge geputzt,

Angeb. Produkt:

‘.....................................‘
(vom Bieter einzutragen)

Ort: Ebene 01
Menge: 75,000 m2

**01.07.17 Zulagepreis für mittelgetönte Ausführung**
Zulagepreis für mittel getönte Ausführung,
Farbton nach Absprache mit dem Architekten.
Menge: 500,000 m2

**01.07.18 Zulagepreis für Satt getönte Ausführung**
Zulagepreis für Satt getönte Ausführung,
Farbton nach Absprache mit dem Architekten.
Menge: 500,000 m2

**01.07.19 Beschichtung auf Stuckrosetten, Größe 1,00 - 1,50 m,**
Beschichtung im Innenbereich Bestandsstuckrosette
Anstrich vollständig deckend, mit lösungsmittel-
und weichmacherfreier, wasserverdünnbarer,
diffusionsfähiger, Silikatfarbe
Frei von foggingaktiven Substanzen.
Nassabriebbeständigkeit :Klasse 2, nach DIN EN 13 300
Ausführung im angebotenen System.
Glanzgrad :stumpfmatt
Farbe :  RAL 9001 cremeweiß bis hellgetönt
nach Bemusterung durch den Architekten

Bauteil : Stuckrosetten Profiliert
Form:  rund
Größe 1,00 - 1,50 m

Angeb. Produkt:

‘.....................................‘
(vom Bieter einzutragen)

Ort: Ebene 01
Menge: 5,000 St

**01.07.20 Beschichtung auf Stuckrosetten, Größe 0,50 - 1,00 m,**
Beschichtung im Innenbereich Bestandsstuckrosette
Anstrich vollständig deckend, mit lösungsmittel-
und weichmacherfreier, wasserverdünnbarer,
diffusionsfähiger, Silikatfarbe
Frei von foggingaktiven Substanzen.
Ausführung wie folgt:
- Zwischenbeschichtung
- Schlussbeschichtung
Nassabriebbeständigkeit :Klasse 2, nach DIN EN 13 300
Ausführung im angebotenen System.
Glanzgrad :stumpfmatt
Farbe :  RAL 9001 cremeweiß hellgetönt
nach Bemusterung durch den Architekten

Bauteil : Stuckrosetten Profiliert
Form:  rund
Größe 0,50 - 1,00 m,

Angeb. Produkt:

‘.....................................‘
(vom Bieter einzutragen)

Ort: Ebene 01
Menge: 5,000 St

**01.07.21 Beschichtung auf Stuckrosetten, Größe 0,25 - 0,50 m,**
Beschichtung im Innenbereich Bestandsstuckrosette
Anstrich vollständig deckend, mit lösungsmittel-
und weichmacherfreier, wasserverdünnbarer,
diffusionsfähiger, Silikatfarbe
Frei von foggingaktiven Substanzen.
Ausführung wie folgt:
- Zwischenbeschichtung
- Schlussbeschichtung
Nassabriebbeständigkeit :Klasse 2, nach DIN EN 13 300
Ausführung im angebotenen System.
Glanzgrad :stumpfmatt
Farbe : RAL 9001 cremeweiß bis hellgetönt
nach Bemusterung durch den Architekten

Bauteil : Stuckrosetten Profiliert
Form:  rund
Größe 0,25 - 0,50 m,

Angeb. Produkt:

‘.....................................‘
(vom Bieter einzutragen)

Ort: Ebene 01
Menge: 5,000 St

**01.07.22 Beschichtung auf Stuckleisten, Abwicklung 0,20 - 0,30 m**
Beschichtung im Innenbereich Bestandsstuckleiste
Anstrich vollständig deckend, mit lösungsmittel-
und weichmacherfreier, wasserverdünnbarer,
diffusionsfähiger, Silikatfarbe
Frei von foggingaktiven Substanzen.
Ausführung wie folgt:
- Zwischenbeschichtung
- Schlussbeschichtung
Nassabriebbeständigkeit :Klasse 2, nach DIN EN 13 300
Ausführung im angebotenen System.
Glanzgrad :stumpfmatt
Farbe :  RAL 9001 cremeweiß bis hellgetönt
nach Bemusterung durch den Architekten

Bauteil : Stuckleisten Profiliert
Abwicklung 0,20 - 0,30 m,

Angeb. Produkt:

‘.....................................‘
(vom Bieter einzutragen)

Ort: Ebene 01
Menge: 100,000 m

**01.07.23 Beschichtung auf Stuckleisten, Abwicklung 0,30 - 0,60 m**
Beschichtung im Innenbereich Bestandsstuckleiste
Anstrich vollständig deckend, mit lösungsmittel-
und weichmacherfreier, wasserverdünnbarer,
diffusionsfähiger, Silikatfarbe
Frei von foggingaktiven Substanzen.
Ausführung wie folgt:
- Zwischenbeschichtung
- Schlussbeschichtung
Nassabriebbeständigkeit :Klasse 2, nach DIN EN 13 300
Ausführung im angebotenen System.
Glanzgrad :stumpfmatt
Farbe : RAL 9001 cremeweiß bis  hellgetönt
nach Bemusterung durch den Architekten

Bauteil : Stuckleisten Profiliert
Abwicklung 0,30 - 0,60 m,

Angeb. Produkt:

‘.....................................‘
(vom Bieter einzutragen)

Ort: Ebene 01
Menge: 100,000 m

**01.07.24 Beschichtung auf Stuckleisten, Abwicklung 0,60 - 0,90 m**
Beschichtung im Innenbereich Bestandsstuckleiste
Anstrich vollständig deckend, mit lösungsmittel-
und weichmacherfreier, wasserverdünnbarer,
diffusionsfähiger, Silikatfarbe
Frei von foggingaktiven Substanzen.
Ausführung wie folgt:
- Zwischenbeschichtung
- Schlussbeschichtung
Nassabriebbeständigkeit :Klasse 2, nach DIN EN 13 300
Ausführung im angebotenen System.
Glanzgrad :stumpfmatt
Farbe : RAL 9001 cremeweiß bis hellgetönt
nach Bemusterung durch den Architekten

Bauteil : Stuckleisten Profiliert
Abwicklung 0,60 - 0,90 m,

Angeb. Produkt:

‘.....................................‘
(vom Bieter einzutragen)

Ort: Ebene 01
Menge: 100,000 m

#### Bereich 01.08 Beschichtung Metallbauteile Maler

**01.08.1 Überholungsanstrich, Stahl, Alkydharzlack, weiß, D=15 mm**
Überhohlungsanstrich auf Heizungsrohren aus Stahl für Hausinstallation, hitzebeständig, bestehend aus
alte Beschichtung aufrauen, Untergrund reinigen,
Grundierung, Grund- und Schlussbeschichtung.
Beschichtungsart: Überholungsanstrich
Werkstoff/Ausführung: Stahl
Beschichtungsstoff: Alkydharzlack
Eigenschaft: hitzebeständig
Glanzgrad: seidenmatt
Deckvermögen: deckend
Farbton: RAL 9001 cremeweiß
Bauteil: Heizungsrohr
Durchmesser: 15 mm
Einbauort: Innenbereich

Angeb. Produkt:

‘.....................................‘
(vom Bieter einzutragen)
Menge: 300,000 m

**01.08.2 Zulagepreis für dunkelgetönte Ausführung, Stahlrohre d=15 mm**
Zulagepreis für dunkelgetönte Ausführung,
der Position zuvor,
Farbton nach Absprache mit dem Architekten.
Stahlrohre d=15 mm
Menge: 100,000 m

**01.08.3 Überholungsanstrich, Stahl, Alkydharzlack, weiß, D=18 mm**
Überhohlungsanstrich auf Heizungsrohren aus Stahl für Hausinstallation, hitzebeständig, bestehend aus
alte Beschichtung aufrauen, Untergrund reinigen,
Grundierung, Grund- und Schlussbeschichtung.
Beschichtungsart: Überholungsanstrich
Werkstoff/Ausführung: Stahl
Beschichtungsstoff: Alkydharzlack
Eigenschaft: hitzebeständig
Glanzgrad: seidenmatt
Deckvermögen: deckend
Farbton: RAL 9001 cremeweiß
Bauteil: Heizungsrohr
Durchmesser: 18 mm
Einbauort: Innenbereich

Angeb. Produkt:

‘.....................................‘
(vom Bieter einzutragen)
Menge: 400,000 m

**01.08.4 Zulagepreis für dunkelgetönte Ausführung, Stahlrohre d=18 mm**
Zulagepreis für dunkelgetönte Ausführung,
der Position zuvor,
Farbton nach Absprache mit dem Architekten.
Stahlrohre d=18 mm
Menge: 100,000 m

**01.08.5 Überholungsanstrich, Stahl, Alkydharzlack, weiß, D=22 mm**
Überhohlungsanstrich auf Heizungsrohren aus Stahl für Hausinstallation, hitzebeständig, bestehend aus
alte Beschichtung aufrauen, Untergrund reinigen,
Grundierung, Grund- und Schlussbeschichtung.
Beschichtungsart: Überholungsanstrich
Werkstoff/Ausführung: Stahl
Beschichtungsstoff: Alkydharzlack
Eigenschaft: hitzebeständig
Glanzgrad: seidenmatt
Deckvermögen: deckend
Farbton: RAL 9001 cremeweiß
Bauteil: Heizungsrohr
Durchmesser: 22 mm
Einbauort: Innenbereich

Angeb. Produkt:

‘.....................................‘
(vom Bieter einzutragen)
Menge: 200,000 m

**01.08.6 Zulagepreis für dunkelgetönte Ausführung, Stahlrohre d=22 mm**
Zulagepreis für dunkelgetönte Ausführung,
der Position zuvor,
Farbton nach Absprache mit dem Architekten.
Stahlrohre d=22 mm
Menge: 75,000 m

**01.08.7 Überholungsanstrich, Stahl, Alkydharzlack, weiß, D=28 mm**
Überhohlungsanstrich auf Heizungsrohren aus Stahl für Hausinstallation, hitzebeständig, bestehend aus
alte Beschichtung aufrauen, Untergrund reinigen,
Grundierung, Grund- und Schlussbeschichtung.
Beschichtungsart: Überholungsanstrich
Werkstoff/Ausführung: Stahl
Beschichtungsstoff: Alkydharzlack
Eigenschaft: hitzebeständig
Glanzgrad: seidenmatt
Deckvermögen: deckend
Farbton: RAL 9001 cremeweiß
Bauteil: Heizungsrohr
Durchmesser: 28 mm
Einbauort: Innenbereich

Angeb. Produkt:

‘.....................................‘
(vom Bieter einzutragen)
Menge: 150,000 m

**01.08.8 Zulagepreis für dunkelgetönte Ausführung, Stahlrohre d=28 mm**
Zulagepreis für dunkelgetönte Ausführung,
der Position zuvor,
Farbton nach Absprache mit dem Architekten.
Stahlrohre d=28 mm
Menge: 75,000 m

**01.08.9 Überholungsanstrich, Stahl, Alkydharzlack, weiß, D=35 mm**
Überhohlungsanstrich auf Heizungsrohren aus Stahl für Hausinstallation, hitzebeständig, bestehend aus
alte Beschichtung aufrauen, Untergrund reinigen,
Grundierung, Grund- und Schlussbeschichtung.
Beschichtungsart: Überholungsanstrich
Werkstoff/Ausführung: Stahl
Beschichtungsstoff: Alkydharzlack
Eigenschaft: hitzebeständig
Glanzgrad: seidenmatt
Deckvermögen: deckend
Farbton: RAL 9001 cremeweiß
Bauteil: Heizungsrohr
Durchmesser: 35 mm
Einbauort: Innenbereich

Angeb. Produkt:

‘.....................................‘
(vom Bieter einzutragen)
Menge: 40,000 m

**01.08.10 Zulagepreis für dunkelgetönte Ausführung, Stahlrohre d=35 mm**
Zulagepreis für dunkelgetönte Ausführung,
der Position zuvor,
Farbton nach Absprache mit dem Architekten.
Stahlrohre d=35 mm
Menge: 10,000 m

**01.08.11 Überholungsanstrich, Gussrippen-Heizkörper, Alkydharzlack, weiß, L/B/T = 30/98/7 cm, 5 Rippen**
Überhohlungsanstrich auf Heizkörpern hitzebeständig,
bestehend aus alte Beschichtung aufrauen, Untergrund reinigen,
Grundierung, Grund- und Schlussbeschichtung.
Beschichtungsart: Überholungsanstrich
Werkstoff/Ausführung: Guss
Beschichtungsstoff: Alkydharzlack
Eigenschaft: hitzebeständig
Glanzgrad: seidenmatt
Deckvermögen: deckend
Farbton: RAL 9001 cremeweiß
Bauteil: Gussrippen-Heizkörper
Anzahl der Rippen 5 Stück
Heizkörpergröße L/B/T : 300 / 980 / 70 mm
Einbauort: Innenbereich
Ausführung: Frontbereich, Seiten, Oberseite und Unterseite,

Angeb. Produkt:

‘.....................................‘
(vom Bieter einzutragen)
Menge: 1,000 St

**01.08.12 Überholungsanstrich, Gussrippen-Heizkörper, Alkydharzlack, weiß, L/B/T = 42/98/22 cm, 7 Rippen**
Überhohlungsanstrich auf Heizkörpern hitzebeständig,
bestehend aus alte Beschichtung aufrauen, Untergrund reinigen,
Grundierung, Grund- und Schlussbeschichtung.
Beschichtungsart: Überholungsanstrich
Werkstoff/Ausführung: Guss
Beschichtungsstoff: Alkydharzlack
Eigenschaft: hitzebeständig
Glanzgrad: seidenmatt
Deckvermögen: deckend
Farbton: RAL 9001 cremeweiß
Bauteil: Gussrippen-Heizkörper
Anzahl der Rippen 7 Stück
Heizkörpergröße L/B/T : 420 / 980 / 220 mm
Einbauort: Innenbereich
Ausführung: Frontbereich, Seiten, Oberseite und Unterseite,

Angeb. Produkt:

‘.....................................‘
(vom Bieter einzutragen)
Menge: 3,000 St

**01.08.13 Überholungsanstrich, Gussrippen-Heizkörper, Alkydharzlack, weiß, L/B/T = 60/58/16 cm, 10 Rippen**
Überhohlungsanstrich auf Heizkörpern  hitzebeständig, bestehend aus
alte Beschichtung aufrauen, Untergrund reinigen,
Grundierung, Grund- und Schlussbeschichtung.
Beschichtungsart: Überholungsanstrich
Werkstoff/Ausführung: Guss
Beschichtungsstoff: Alkydharzlack
Eigenschaft: hitzebeständig
Glanzgrad: seidenmatt
Deckvermögen: deckend
Farbton: RAL 9001 cremeweiß
Bauteil: Gussrippen-Heizkörper
Anzahl der Rippen 10 Stück
Heizkörpergröße L/B/T : 600 / 580 / 160 mm
Einbauort: Innenbereich
Ausführung: Frontbereich, Seiten, Oberseite und Unterseite,

Angeb. Produkt:

‘.....................................‘
(vom Bieter einzutragen)
Menge: 1,000 St

**01.08.14 Überholungsanstrich, Gussrippen-Heizkörper, Alkydharzlack, weiß, L/B/T = 72/58/22 cm, 12 Rippen**
Überhohlungsanstrich auf Heizkörpern hitzebeständig, bestehend aus
alte Beschichtung aufrauen, Untergrund reinigen,
Grundierung, Grund- und Schlussbeschichtung.
Beschichtungsart: Überholungsanstrich
Werkstoff/Ausführung: Guss
Beschichtungsstoff: Alkydharzlack
Eigenschaft: hitzebeständig
Glanzgrad: seidenmatt
Deckvermögen: deckend
Farbton: RAL 9001 cremeweiß
Bauteil: Gussrippen-Heizkörper
Anzahl der Rippen 12 Stück
Heizkörpergröße L/B/T : 720 / 580 / 220 mm
Einbauort: Innenbereich
Ausführung: Frontbereich, Seiten, Oberseite und Unterseite,

Angeb. Produkt:

‘.....................................‘
(vom Bieter einzutragen)
Menge: 2,000 St

**01.08.15 Überholungsanstrich, Gussrippen-Heizkörper, Alkydharzlack, weiß, L/B/T = 90/58/16 cm, 15 Rippen**
Überhohlungsanstrich auf Heizkörpern, hitzebeständig, bestehend aus
alte Beschichtung aufrauen, Untergrund reinigen,
Grundierung, Grund- und Schlussbeschichtung.
Beschichtungsart: Überholungsanstrich
Werkstoff/Ausführung: Guss
Beschichtungsstoff: Alkydharzlack
Eigenschaft: hitzebeständig
Glanzgrad: seidenmatt
Deckvermögen: deckend
Farbton: RAL 9001 cremeweiß
Bauteil: Gussrippen-Heizkörper
Anzahl der Rippen 15 Stück
Heizkörpergröße L/B/T : 900 / 580 / 160 mm
Einbauort: Innenbereich
Ausführung: Frontbereich, Seiten, Oberseite und Unterseite,

Angeb. Produkt:

‘.....................................‘
(vom Bieter einzutragen)
Menge: 1,000 St

**01.08.16 Überholungsanstrich, Gussrippen-Heizkörper, Alkydharzlack, weiß, L/B/T = 102/58/22 cm, 17 Rippen**
Überhohlungsanstrich auf Heizkörpern, hitzebeständig, bestehend aus
alte Beschichtung aufrauen, Untergrund reinigen,
Grundierung, Grund- und Schlussbeschichtung.
Beschichtungsart: Überholungsanstrich
Werkstoff/Ausführung: Guss
Beschichtungsstoff: Alkydharzlack
Eigenschaft: hitzebeständig
Glanzgrad: seidenmatt
Deckvermögen: deckend
Farbton: RAL 9001 cremeweiß
Bauteil: Gussrippen-Heizkörper
Anzahl der Rippen 17 Stück
Heizkörpergröße L/B/T : 1020 / 580 / 220 mm
Einbauort: Innenbereich
Ausführung: Frontbereich, Seiten, Oberseite und Unterseite,

Angeb. Produkt:

‘.....................................‘
(vom Bieter einzutragen)
Menge: 1,000 St

**01.08.17 Überholungsanstrich, Gussrippen-Heizkörper, Alkydharzlack, weiß, L/B/T = 108/58/16 cm, 18 Rippen**
Überhohlungsanstrich auf Heizkörpern, hitzebeständig, bestehend aus
alte Beschichtung aufrauen, Untergrund reinigen,
Grundierung, Grund- und Schlussbeschichtung.
Beschichtungsart: Überholungsanstrich
Werkstoff/Ausführung: Guss
Beschichtungsstoff: Alkydharzlack
Eigenschaft: hitzebeständig
Glanzgrad: seidenmatt
Deckvermögen: deckend
Farbton: RAL 9001 cremeweiß
Bauteil: Gussrippen-Heizkörper
Anzahl der Rippen 18 Stück
Heizkörpergröße L/B/T : 1080 / 580 / 160 mm
Einbauort: Innenbereich
Ausführung: Frontbereich, Seiten, Oberseite und Unterseite,

Angeb. Produkt:

‘.....................................‘
(vom Bieter einzutragen)
Menge: 1,000 St

**01.08.18 Überholungsanstrich, Gussrippen-Heizkörper, Alkydharzlack, weiß, L/B/T = 114/58/22 cm, 19 Rippen**
Überhohlungsanstrich auf Heizkörpern, hitzebeständig, bestehend aus
alte Beschichtung aufrauen, Untergrund reinigen,
Grundierung, Grund- und Schlussbeschichtung.
Beschichtungsart: Überholungsanstrich
Werkstoff/Ausführung: Guss
Beschichtungsstoff: Alkydharzlack
Eigenschaft: hitzebeständig
Glanzgrad: seidenmatt
Deckvermögen: deckend
Farbton: RAL 9001 cremeweiß
Bauteil: Gussrippen-Heizkörper
Anzahl der Rippen 19 Stück
Heizkörpergröße L/B/T : 114 / 580 / 220 mm
Einbauort: Innenbereich
Ausführung: Frontbereich, Seiten, Oberseite und Unterseite,

Angeb. Produkt:

‘.....................................‘
(vom Bieter einzutragen)
Menge: 1,000 St

**01.08.19 Überholungsanstrich, Gussrippen-Heizkörper, Alkydharzlack, weiß, L/B/T = 120/58/22 cm, 20 Rippen**
Überhohlungsanstrich auf Heizkörpern, hitzebeständig, bestehend aus
alte Beschichtung aufrauen, Untergrund reinigen,
Grundierung, Grund- und Schlussbeschichtung.
Beschichtungsart: Überholungsanstrich
Werkstoff/Ausführung: Guss
Beschichtungsstoff: Alkydharzlack
Eigenschaft: hitzebeständig
Glanzgrad: seidenmatt
Deckvermögen: deckend
Farbton: RAL 9001 cremeweiß
Bauteil: Gussrippen-Heizkörper
Anzahl der Rippen 20 Stück
Heizkörpergröße L/B/T : 1200 / 580 / 220 mm
Einbauort: Innenbereich
Ausführung: Frontbereich, Seiten, Oberseite und Unterseite,

Angeb. Produkt:

‘.....................................‘
(vom Bieter einzutragen)
Menge: 7,000 St

**01.08.20 Überholungsanstrich, Gussrippen-Heizkörper, Alkydharzlack, weiß, L/B/T = 126/58/22 cm, 21 Rippen**
Überhohlungsanstrich auf Heizkörpern,
hitzebeständig, bestehend aus
alte Beschichtung aufrauen, Untergrund reinigen,
Grundierung, Grund- und Schlussbeschichtung.
Beschichtungsart: Überholungsanstrich
Werkstoff/Ausführung: Guss
Beschichtungsstoff: Alkydharzlack
Eigenschaft: hitzebeständig
Glanzgrad: seidenmatt
Deckvermögen: deckend
Farbton: RAL 9001 cremeweiß
Bauteil: Gussrippen-Heizkörper
Anzahl der Rippen 21 Stück
Heizkörpergröße L/B/T : 1260 / 580 / 220 mm
Einbauort: Innenbereich
Ausführung: Frontbereich, Seiten, Oberseite und Unterseite,

Angeb. Produkt:

‘.....................................‘
(vom Bieter einzutragen)
Menge: 9,000 St

**01.08.21 Überholungsanstrich, Gussrippen-Heizkörper, Alkydharzlack, weiß, L/B/T = 126/58/11 cm, 21 Rippen**
Überhohlungsanstrich auf Heizkörpern,hitzebeständig, bestehend aus
alte Beschichtung aufrauen, Untergrund reinigen,
Grundierung, Grund- und Schlussbeschichtung.
Beschichtungsart: Überholungsanstrich
Werkstoff/Ausführung: Guss
Beschichtungsstoff: Alkydharzlack
Eigenschaft: hitzebeständig
Glanzgrad: seidenmatt
Deckvermögen: deckend
Farbton: RAL 9001 cremeweiß
Bauteil: Gussrippen-Heizkörper
Anzahl der Rippen 21 Stück
Heizkörpergröße L/B/T : 1260 / 580 / 110 mm
Einbauort: Innenbereich
Ausführung: Frontbereich, Seiten, Oberseite und Unterseite,

Angeb. Produkt:

‘.....................................‘
(vom Bieter einzutragen)
Menge: 2,000 St

**01.08.22 Überholungsanstrich, Gussrippen-Heizkörper, Alkydharzlack, weiß, L/B/T = 132/58/22 cm, 22 Rippen**
Überhohlungsanstrich auf Heizkörpern,hitzebeständig, bestehend aus
alte Beschichtung aufrauen, Untergrund reinigen,
Grundierung, Grund- und Schlussbeschichtung.
Beschichtungsart: Überholungsanstrich
Werkstoff/Ausführung: Guss
Beschichtungsstoff: Alkydharzlack
Eigenschaft: hitzebeständig
Glanzgrad: seidenmatt
Deckvermögen: deckend
Farbton: RAL 9001 cremeweiß
Bauteil: Gussrippen-Heizkörper
Anzahl der Rippen 22 Stück
Heizkörpergröße L/B/T : 1320 / 580 / 220 mm
Einbauort: Innenbereich
Ausführung: Frontbereich, Seiten, Oberseite und Unterseite,

Angeb. Produkt:

‘.....................................‘
(vom Bieter einzutragen)
Menge: 11,000 St

**01.08.23 Überholungsanstrich, Gussrippen-Heizkörper, Alkydharzlack, weiß, L/B/T = 132/58/11 cm, 22 Rippen**
Überhohlungsanstrich auf Heizkörpern, hitzebeständig, bestehend aus
alte Beschichtung aufrauen, Untergrund reinigen,
Grundierung, Grund- und Schlussbeschichtung.
Beschichtungsart: Überholungsanstrich
Werkstoff/Ausführung: Guss
Beschichtungsstoff: Alkydharzlack
Eigenschaft: hitzebeständig
Glanzgrad: seidenmatt
Deckvermögen: deckend
Farbton: RAL 9001 cremeweiß
Bauteil: Gussrippen-Heizkörper
Anzahl der Rippen 22 Stück
Heizkörpergröße L/B/T : 1320 / 580 / 110 mm
Einbauort: Innenbereich
Ausführung: Frontbereich, Seiten, Oberseite und Unterseite,

Angeb. Produkt:

‘.....................................‘
(vom Bieter einzutragen)
Menge: 2,000 St

**01.08.24 Überholungsanstrich, Gussrippen-Heizkörper, Alkydharzlack, weiß, L/B/T = 138/58/22 cm, 23 Rippen**
Überhohlungsanstrich auf Heizkörpern, hitzebeständig, bestehend aus
alte Beschichtung aufrauen, Untergrund reinigen,
Grundierung, Grund- und Schlussbeschichtung.
Beschichtungsart: Überholungsanstrich
Werkstoff/Ausführung: Guss
Beschichtungsstoff: Alkydharzlack
Eigenschaft: hitzebeständig
Glanzgrad: seidenmatt
Deckvermögen: deckend
Farbton: RAL 9001 cremeweiß
Bauteil: Gussrippen-Heizkörper
Anzahl der Rippen 23 Stück
Heizkörpergröße L/B/T : 1380 / 580 / 220 mm
Einbauort: Innenbereich
Ausführung: Frontbereich, Seiten, Oberseite und Unterseite,

Angeb. Produkt:

‘.....................................‘
(vom Bieter einzutragen)
Menge: 17,000 St

**01.08.25 Überholungsanstrich, Gussrippen-Heizkörper, Alkydharzlack, weiß, L/B/T = 144/58/22 cm, 24 Rippen**
Überhohlungsanstrich auf Heizkörpern, hitzebeständig, bestehend aus
alte Beschichtung aufrauen, Untergrund reinigen,
Grundierung, Grund- und Schlussbeschichtung.
Beschichtungsart: Überholungsanstrich
Werkstoff/Ausführung: Guss
Beschichtungsstoff: Alkydharzlack
Eigenschaft: hitzebeständig
Glanzgrad: seidenmatt
Deckvermögen: deckend
Farbton: RAL 9001 cremeweiß
Bauteil: Gussrippen-Heizkörper
Anzahl der Rippen 24 Stück
Heizkörpergröße L/B/T : 1440 / 580 / 220 mm
Einbauort: Innenbereich
Ausführung: Frontbereich, Seiten, Oberseite und Unterseite,

Angeb. Produkt:

‘.....................................‘
(vom Bieter einzutragen)
Menge: 8,000 St

**01.08.26 Überholungsanstrich, Gussrippen-Heizkörper, Alkydharzlack, weiß, L/B/T = 150/58/16 cm, 25 Rippen**
Überhohlungsanstrich auf Heizkörpern, hitzebeständig, bestehend aus
alte Beschichtung aufrauen, Untergrund reinigen,
Grundierung, Grund- und Schlussbeschichtung.
Beschichtungsart: Überholungsanstrich
Werkstoff/Ausführung: Guss
Beschichtungsstoff: Alkydharzlack
Eigenschaft: hitzebeständig
Glanzgrad: seidenmatt
Deckvermögen: deckend
Farbton: RAL 9001 cremeweiß
Bauteil: Gussrippen-Heizkörper
Anzahl der Rippen 25 Stück
Heizkörpergröße L/B/T : 1500 / 580 / 160 mm
Einbauort: Innenbereich
Ausführung: Frontbereich, Seiten, Oberseite und Unterseite,

Angeb. Produkt:

‘.....................................‘
(vom Bieter einzutragen)
Menge: 6,000 St

**01.08.27 Überholungsanstrich, Gussrippen-Heizkörper, Alkydharzlack, weiß, L/B/T = 156/58/22 cm, 26 Rippen**
Überhohlungsanstrich auf Heizkörpern, hitzebeständig, bestehend aus
alte Beschichtung aufrauen, Untergrund reinigen,
Grundierung, Grund- und Schlussbeschichtung.
Beschichtungsart: Überholungsanstrich
Werkstoff/Ausführung: Guss
Beschichtungsstoff: Alkydharzlack
Eigenschaft: hitzebeständig
Glanzgrad: seidenmatt
Deckvermögen: deckend
Farbton: RAL 9001 cremeweiß
Bauteil: Gussrippen-Heizkörper
Anzahl der Rippen 26 Stück
Heizkörpergröße L/B/T : 1560 / 580 / 220 mm
Einbauort: Innenbereich
Ausführung: Frontbereich, Seiten, Oberseite und Unterseite,

Angeb. Produkt:

‘.....................................‘
(vom Bieter einzutragen)
Menge: 1,000 St

**01.08.28 Überholungsanstrich, Gussrippen-Heizkörper, Alkydharzlack, weiß, L/B/T = 156/58/7 cm, 26 Rippen**
Überhohlungsanstrich auf Heizkörpern, hitzebeständig, bestehend aus
alte Beschichtung aufrauen, Untergrund reinigen,
Grundierung, Grund- und Schlussbeschichtung.
Beschichtungsart: Überholungsanstrich
Werkstoff/Ausführung: Guss
Beschichtungsstoff: Alkydharzlack
Eigenschaft: hitzebeständig
Glanzgrad: seidenmatt
Deckvermögen: deckend
Farbton: RAL 9001 cremeweiß
Bauteil: Gussrippen-Heizkörper
Anzahl der Rippen 26 Stück
Heizkörpergröße L/B/T : 1560 / 580 / 70 mm
Einbauort: Innenbereich
Ausführung: Frontbereich, Seiten, Oberseite und Unterseite,

Angeb. Produkt:

‘.....................................‘
(vom Bieter einzutragen)
Menge: 1,000 St

**01.08.29 Überholungsanstrich, Gussrippen-Heizkörper, Alkydharzlack, weiß, L/B/T = 162/58/22 cm, 27 Rippen**
Überhohlungsanstrich auf Heizkörpern, hitzebeständig, bestehend aus
alte Beschichtung aufrauen, Untergrund reinigen,
Grundierung, Grund- und Schlussbeschichtung.
Beschichtungsart: Überholungsanstrich
Werkstoff/Ausführung: Guss
Beschichtungsstoff: Alkydharzlack
Eigenschaft: hitzebeständig
Glanzgrad: seidenmatt
Deckvermögen: deckend
Farbton: RAL 9001 cremeweiß
Bauteil: Gussrippen-Heizkörper
Anzahl der Rippen 27 Stück
Heizkörpergröße L/B/T : 1620 / 580 / 220 mm
Einbauort: Innenbereich
Ausführung: Frontbereich, Seiten, Oberseite und Unterseite,

Angeb. Produkt:

‘.....................................‘
(vom Bieter einzutragen)
Menge: 5,000 St

**01.08.30 Überholungsanstrich, Gussrippen-Heizkörper, Alkydharzlack, weiß, L/B/T = 168/58/22 cm, 28 Rippen**
Überhohlungsanstrich auf Heizkörpern, hitzebeständig, bestehend aus
alte Beschichtung aufrauen, Untergrund reinigen,
Grundierung, Grund- und Schlussbeschichtung.
Beschichtungsart: Überholungsanstrich
Werkstoff/Ausführung: Guss
Beschichtungsstoff: Alkydharzlack
Eigenschaft: hitzebeständig
Glanzgrad: seidenmatt
Deckvermögen: deckend
Farbton: RAL 9001 cremeweiß
Bauteil: Gussrippen-Heizkörper
Anzahl der Rippen 28 Stück
Heizkörpergröße L/B/T : 1680 / 580 / 220 mm
Einbauort: Innenbereich
Ausführung: Frontbereich, Seiten, Oberseite und Unterseite,

Angeb. Produkt:

‘.....................................‘
(vom Bieter einzutragen)
Menge: 12,000 St

**01.08.31 Überholungsanstrich, Gussrippen-Heizkörper, Alkydharzlack, weiß, L/B/T = 174/58/22 cm, 29 Rippen**
Überhohlungsanstrich auf Heizkörpern, hitzebeständig, bestehend aus
alte Beschichtung aufrauen, Untergrund reinigen,
Grundierung, Grund- und Schlussbeschichtung.
Beschichtungsart: Überholungsanstrich
Werkstoff/Ausführung: Guss
Beschichtungsstoff: Alkydharzlack
Eigenschaft: hitzebeständig
Glanzgrad: seidenmatt
Deckvermögen: deckend
Farbton: RAL 9001 cremeweiß
Bauteil: Gussrippen-Heizkörper
Anzahl der Rippen 29 Stück
Heizkörpergröße L/B/T : 1740 / 580 / 220 mm
Einbauort: Innenbereich
Ausführung: Frontbereich, Seiten, Oberseite und Unterseite,

Angeb. Produkt:

‘.....................................‘
(vom Bieter einzutragen)
Menge: 9,000 St

**01.08.32 Überholungsanstrich, Gussrippen-Heizkörper, Alkydharzlack, weiß, L/B/T = 174/58/16 cm, 29 Rippen**
Überhohlungsanstrich auf Heizkörpern, hitzebeständig, bestehend aus
alte Beschichtung aufrauen, Untergrund reinigen,
Grundierung, Grund- und Schlussbeschichtung.
Beschichtungsart: Überholungsanstrich
Werkstoff/Ausführung: Guss
Beschichtungsstoff: Alkydharzlack
Eigenschaft: hitzebeständig
Glanzgrad: seidenmatt
Deckvermögen: deckend
Farbton: RAL 9001 cremeweiß
Bauteil: Gussrippen-Heizkörper
Anzahl der Rippen 29 Stück
Heizkörpergröße L/B/T : 1740 / 580 / 160 mm
Einbauort: Innenbereich
Ausführung: Frontbereich, Seiten, Oberseite und Unterseite,

Angeb. Produkt:

‘.....................................‘
(vom Bieter einzutragen)
Menge: 11,000 St

**01.08.33 Überholungsanstrich, Gussrippen-Heizkörper, Alkydharzlack, weiß, L/B/T = 180/58/16 cm, 30 Rippen**
Überhohlungsanstrich auf Heizkörpern, hitzebeständig, bestehend aus
alte Beschichtung aufrauen, Untergrund reinigen,
Grundierung, Grund- und Schlussbeschichtung.
Beschichtungsart: Überholungsanstrich
Werkstoff/Ausführung: Guss
Beschichtungsstoff: Alkydharzlack
Eigenschaft: hitzebeständig
Glanzgrad: seidenmatt
Deckvermögen: deckend
Farbton: RAL 9001 cremeweiß
Bauteil: Gussrippen-Heizkörper
Anzahl der Rippen 30 Stück
Heizkörpergröße L/B/T : 1800 / 580 / 160 mm
Einbauort: Innenbereich
Ausführung: Frontbereich, Seiten, Oberseite und Unterseite,

Angeb. Produkt:

‘.....................................‘
(vom Bieter einzutragen)
Menge: 2,000 St

**01.08.34 Überholungsanstrich, Gussrippen-Heizkörper, Alkydharzlack, weiß, L/B/T = 186/58/22 cm, 31 Rippen**
Überhohlungsanstrich auf Heizkörpern, hitzebeständig, bestehend aus
alte Beschichtung aufrauen, Untergrund reinigen,
Grundierung, Grund- und Schlussbeschichtung.
Beschichtungsart: Überholungsanstrich
Werkstoff/Ausführung: Guss
Beschichtungsstoff: Alkydharzlack
Eigenschaft: hitzebeständig
Glanzgrad: seidenmatt
Deckvermögen: deckend
Farbton: RAL 9001 cremeweiß
Bauteil: Gussrippen-Heizkörper
Anzahl der Rippen 31 Stück
Heizkörpergröße L/B/T : 1860 / 580 / 220 mm
Einbauort: Innenbereich
Ausführung: Frontbereich, Seiten, Oberseite und Unterseite,

Angeb. Produkt:

‘.....................................‘
(vom Bieter einzutragen)
Menge: 1,000 St

**01.08.35 Überholungsanstrich, Gussrippen-Heizkörper, Alkydharzlack, weiß, L/B/T = 186/58/16 cm, 31 Rippen**
Überhohlungsanstrich auf Heizkörpern, hitzebeständig, bestehend aus
alte Beschichtung aufrauen, Untergrund reinigen,
Grundierung, Grund- und Schlussbeschichtung.
Beschichtungsart: Überholungsanstrich
Werkstoff/Ausführung: Guss
Beschichtungsstoff: Alkydharzlack
Eigenschaft: hitzebeständig
Glanzgrad: seidenmatt
Deckvermögen: deckend
Farbton: RAL 9001 cremeweiß
Bauteil: Gussrippen-Heizkörper
Anzahl der Rippen 31 Stück
Heizkörpergröße L/B/T : 1860 / 580 / 160 mm
Einbauort: Innenbereich
Ausführung: Frontbereich, Seiten, Oberseite und Unterseite,

Angeb. Produkt:

‘.....................................‘
(vom Bieter einzutragen)
Menge: 3,000 St

**01.08.36 Überholungsanstrich, Gussrippen-Heizkörper, Alkydharzlack, weiß, L/B/T = 198/60/22,5 cm, 33 Rippen**
Überhohlungsanstrich auf Heizkörpern, hitzebeständig, bestehend aus
alte Beschichtung aufrauen, Untergrund reinigen,
Grundierung, Grund- und Schlussbeschichtung.
Beschichtungsart: Überholungsanstrich
Werkstoff/Ausführung: Guss
Beschichtungsstoff: Alkydharzlack
Eigenschaft: hitzebeständig
Glanzgrad: seidenmatt
Deckvermögen: deckend
Farbton: RAL 9001 cremeweiß
Bauteil: Gussrippen-Heizkörper
Anzahl der Rippen 33 Stück
Heizkörpergröße L/B/T : 1980 / 600 / 225 mm
Einbauort: Innenbereich
Ausführung: Frontbereich, Seiten, Oberseite und Unterseite,

Angeb. Produkt:

‘.....................................‘
(vom Bieter einzutragen)
Menge: 1,000 St

**01.08.37 Zulagepreis für dunkelgetönte Ausführung,**
Zulagepreis für dunkelgetönte Ausführung,
der Positionen zuvor,
Farbton nach Absprache mit dem Architekten.
Menge: 20,000 m2

**01.08.38 Überholungsanstrich, Ventilatorkonverktor-Heizkörper, Stahl, Alkydharzlack, weiß, L/B/T = 16,5/45,2/134 cm,**
Überhohlungsanstrich auf Heizkörpern frontseitig aus Stahl,
hitzebeständig, bestehend aus
alte Beschichtung aufrauen, Untergrund reinigen,
Grundierung, Grund- und Schlussbeschichtung.
Beschichtungsart: Überholungsanstrich
Werkstoff/Ausführung: Stahl
Beschichtungsstoff: Alkydharzlack
Eigenschaft: hitzebeständig
Glanzgrad: seidenmatt
Deckvermögen: deckend
Farbton: RAL 9001 cremeweiß
Bauteil: Ventilatorkonverkor-Heizkörper
Heizkörpergröße L/B/T : 165 / 452 / 1340 mm
Einbauort: Innenbereich
Ausführung: Frontbereich, Seiten, Oberseite und Unterseite,

Angeb. Produkt:

‘.....................................‘
(vom Bieter einzutragen)
Menge: 4,000 St

**01.08.39 Überholungsanstrich, Röhrenradiator-Heizkörper, Stahl, Alkydharzlack, weiß, L/B/T = 144/50/14,5 cm,**
Überhohlungsanstrich auf Heizkörpern hitzebeständig,
bestehend aus alte Beschichtung aufrauen, Untergrund reinigen,
Grundierung, Grund- und Schlussbeschichtung.
Beschichtungsart: Überholungsanstrich
Werkstoff/Ausführung: Stahl
Beschichtungsstoff: Alkydharzlack
Eigenschaft: hitzebeständig
Glanzgrad: seidenmatt
Deckvermögen: deckend
Farbton: RAL 9001 cremeweiß
Bauteil: Röhrenradiator-Heizkörper
Heizkörpergröße L/B/T : 1440 / 500 / 145 mm
Einbauort: Innenbereich
Ausführung: Frontbereich, Seiten, Oberseite und Unterseite,

Angeb. Produkt:

‘.....................................‘
(vom Bieter einzutragen)
Menge: 1,000 St

**01.08.40 Überholungsanstrich, Röhrenradiator-Heizkörper, Stahl, Alkydharzlack, weiß, L/B/T = 198/60/22,5 cm,**
Überhohlungsanstrich auf Heizkörpern hitzebeständig,
bestehend aus alte Beschichtung aufrauen, Untergrund reinigen,
Grundierung, Grund- und Schlussbeschichtung.
Beschichtungsart: Überholungsanstrich
Werkstoff/Ausführung: Stahl
Beschichtungsstoff: Alkydharzlack
Eigenschaft: hitzebeständig
Glanzgrad: seidenmatt
Deckvermögen: deckend
Farbton: RAL 9001 cremeweiß
Bauteil: Röhrenradiator-Heizkörper
Heizkörpergröße L/B/T : 1980 / 600 / 225 mm
Einbauort: Innenbereich
Ausführung: Frontbereich, Seiten, Oberseite und Unterseite,

Angeb. Produkt:

‘.....................................‘
(vom Bieter einzutragen)
Menge: 1,000 St

**01.08.41 Überholungsanstrich, Röhrenradiator-Heizkörper, Stahl, Alkydharzlack, weiß, L/B/T = 2160/58/22 cm,**
Überhohlungsanstrich auf Heizkörpern hitzebeständig,
bestehend aus alte Beschichtung aufrauen, Untergrund reinigen,
Grundierung, Grund- und Schlussbeschichtung.
Beschichtungsart: Überholungsanstrich
Werkstoff/Ausführung: Stahl
Beschichtungsstoff: Alkydharzlack
Eigenschaft: hitzebeständig
Glanzgrad: seidenmatt
Deckvermögen: deckend
Farbton: RAL 9001 cremeweiß
Bauteil: Röhrenradiator-Heizkörper
Heizkörpergröße L/B/T : 2160 / 580 / 220 mm
Einbauort: Innenbereich
Ausführung: Frontbereich, Seiten, Oberseite und Unterseite,

Angeb. Produkt:

‘.....................................‘
(vom Bieter einzutragen)
Menge: 1,000 St

**01.08.42 Überholungsanstrich, Röhrenradiator-Heizkörper, Stahl, Alkydharzlack, weiß, L/B/T = 2220/58/22 cm,**
Überhohlungsanstrich auf Heizkörpern hitzebeständig,
bestehend aus alte Beschichtung aufrauen, Untergrund reinigen,
Grundierung, Grund- und Schlussbeschichtung.
Beschichtungsart: Überholungsanstrich
Werkstoff/Ausführung: Stahl
Beschichtungsstoff: Alkydharzlack
Eigenschaft: hitzebeständig
Glanzgrad: seidenmatt
Deckvermögen: deckend
Farbton: RAL 9001 cremeweiß
Bauteil: Röhrenradiator-Heizkörper
Heizkörpergröße L/B/T : 2220 / 580 / 220 mm
Einbauort: Innenbereich
Ausführung: Frontbereich, Seiten, Oberseite und Unterseite,

Angeb. Produkt:

‘.....................................‘
(vom Bieter einzutragen)
Menge: 1,000 St

**01.08.43 Überholungsanstrich, Röhrenradiator-Heizkörper, Stahl, Alkydharzlack, weiß, L/B/T = 2220/60/22,5 cm,**
Überhohlungsanstrich auf Heizkörpern hitzebeständig,
bestehend aus alte Beschichtung aufrauen, Untergrund reinigen,
Grundierung, Grund- und Schlussbeschichtung.
Beschichtungsart: Überholungsanstrich
Werkstoff/Ausführung: Stahl
Beschichtungsstoff: Alkydharzlack
Eigenschaft: hitzebeständig
Glanzgrad: seidenmatt
Deckvermögen: deckend
Farbton: RAL 9001 cremeweiß
Bauteil: Röhrenradiator-Heizkörper
Heizkörpergröße L/B/T : 2220 / 600 / 225 mm
Einbauort: Innenbereich
Ausführung: Frontbereich, Seiten, Oberseite und Unterseite,

Angeb. Produkt:

‘.....................................‘
(vom Bieter einzutragen)
Menge: 1,000 St

**01.08.44 Überholungsanstrich, Röhrenradiator-Heizkörper, Stahl, Alkydharzlack, weiß, L/B/T = 2280/58/22 cm,**
Überhohlungsanstrich auf Heizkörpern hitzebeständig,
bestehend aus alte Beschichtung aufrauen, Untergrund reinigen,
Grundierung, Grund- und Schlussbeschichtung.
Beschichtungsart: Überholungsanstrich
Werkstoff/Ausführung: Stahl
Beschichtungsstoff: Alkydharzlack
Eigenschaft: hitzebeständig
Glanzgrad: seidenmatt
Deckvermögen: deckend
Farbton: RAL 9001 cremeweiß
Bauteil: Röhrenradiator-Heizkörper
Heizkörpergröße L/B/T : 2280 / 580 / 220 mm
Einbauort: Innenbereich
Ausführung: Frontbereich, Seiten, Oberseite und Unterseite,

Angeb. Produkt:

‘.....................................‘
(vom Bieter einzutragen)
Menge: 1,000 St

#### Bereich 01.09 Sonstige Leistungen Maler

**01.09.1 Fugenverschluss, innen, Acryl**
Fugenverschluss auf Acrylbasis, in
Innenräumen, an allen horizontalen
und vertikalen Wand- und Bodenanschlüssen
sowie Türbekleidungen und Fensterrahmenanschlüsse, einschl. Vorreinigung und Hinterlüftung der Fugen.

Fugenbreite: 6-8 mm i. M.
Fugenfarbe : hell, nach Wahl des AG
Menge: 9000,000 m

**01.09.2 Überholungsantrich Sockelleisten Holz, Alkydharzfarbe, profiliert, 20-25/70-100 mm**
Überholungsanstrich mit Alkydharzfarbe auf Sockelleisten aus Holz profiliert,
bestehend aus alte Beschichtung anschleifen, Untergrund reinigen,
Grundierung, Grund- und Schlussbeschichtung.
Beschichtungsart: Überholungsanstrich
Werkstoff/Ausführung: Holz
Beschichtungsstoff: Alkydharzlack
Glanzgrad: seidenmatt
Deckvermögen: deckend
Farbton: RAL 9001 cremeweiß
Bauteil: Sockelleiste
Größe: 20-25/70-100 mm
Einbauort: Innenbereich

Angeb. Produkt:

‘.....................................‘
(vom Bieter einzutragen)
Menge: 520,000 m

**01.09.3 Überholungsantrich Sockelleisten Holz, Alkydharzfarbe, gerade glatt, 20-25/70-100 mm**
Überholungsanstrich mit Alkydharzfarbe auf Sockelleisten aus Holz gerade,
bestehend aus alte Beschichtung anschleifen, Untergrund reinigen,
Grundierung, Grund- und Schlussbeschichtung.
Beschichtungsart: Überholungsanstrich
Werkstoff/Ausführung: Holz
Beschichtungsstoff: Alkydharzlack
Glanzgrad: seidenmatt
Deckvermögen: deckend
Farbton: RAL 9001 cremeweiß
Bauteil: Sockelleiste
Größe: 20-25/70-100 mm
Einbauort: Innenbereich

Angeb. Produkt:

‘.....................................‘
(vom Bieter einzutragen)
Menge: 520,000 m

**01.09.4 Erstbeschichtung neuer Sockelleisten Holz, Alkydharzfarbe, profiliert, 20-25/70-100 mm**
Erstbeschichtung mit Alkydharzfarbe auf neue Sockelleisten aus Holz profiliert, bestehend aus Untergrund reinigen,
Grundierung, Grund- und Schlussbeschichtung.
Beschichtungsart: Überholungsanstrich
Werkstoff/Ausführung: Holz
Beschichtungsstoff: Alkydharzlack
Glanzgrad: seidenmatt
Deckvermögen: deckend
Farbton: RAL 9001 cremeweiß
Bauteil: Sockelleiste
Größe: 20-25/70-100 mm
Einbauort: Innenbereich

Angeb. Produkt:

‘.....................................‘
(vom Bieter einzutragen)
Menge: 1039,000 m

#### Bereich 01.10 Gerüstbauarbeiten

**01.10.1 Fahrbares Gerüst, Lastklasse 3**
Fahrbares Gerüst, Lastklasse 3
Fahrbares Standgerüst nach DIN EN 12810-1, als Arbeitsgerüst für Sanierungs- und Instandsetzungsarbeiten.
Gebrauchsüberlassung bis 4 Wochen Grundeinsatzzeit.
Gerüst für die eigene Leistung,
Umsetzen auf andere Etage in separater Position,
Umsetzung innerhalb der Etage ist in EP einzukalkulieren,
Gerüstfläche: 2,5-3,50 m²
Höhe Arbeitslage: 3,50 - 4,65 m
Lastklasse: 3
Menge: 5,000 St

**01.10.2 Fahrbares Gerüst, Vorhaltung**
Fahrbares Gerüst, Vorhaltung
Systemgerüst, fahrbar, als Arbeitsgerüst, Rahmengerüst, eine Arbeitslage eingedeckt.
Verlängerung der Vorhaltung über die 4-wöchige Grundeinsatzzeit hinaus.
Überlassungszeit : 30 Wochen
Lastklasse :3
Menge: 150,000 StWo

**01.10.3 Fahrbares Gerüst, umsetzen, LK3 / 4,65 m**
Fahrbares Gerüst, umsetzen, LK3 / 4,65 m
Umsetzen des fahrbaren Arbeitsgerüsts. Ausführung nur nach Anordnung durch Bauleitung,
Ausführung Etagenweises Umsetzen,
einschl. Konsolen
Höhe oberste Lage : bis 4,65 m
Grundfläche : 5,0 m²
Lastklasse : 3 (bis 2 kN/m²)
Menge: 30,000 St

### Titel 02 Fördermaßnahmen

#### Bereich 02.01 Sicherungsarbeiten

**02.01.1 Bauteile schützen, Folie**
Bauteile und Einrichtungsgegenstände zum Schutz mit Folie abkleben oder staubdicht abdecken.
Leistung inkl. Beseitigung der Abdeckmaterialien nach Beendigung der Malerarbeiten.
Bauteil : Fenster, Innentüren, Fliesen, usw.
Menge: 500,000 m2

**02.01.2 Boden abdecken, Malervlies**
Böden mit Malervlies gegen Verschmutzung
während der Malerarbeiten vollflächig
abdecken und gegen Verrutschen verkleben.
Das Entfernen nach Abschluß der Arbeiten
ist einzukalkulieren. In dieser Position
sind nur die Flächen erfaßt, bei denen
die Leistung nach Art und Umfang nicht
als Nebenleistung einzuordnen ist.
Art des Bodenbelags: Parkett, Linoleum,
textiler Bodenbelag-Belag u. Fliesenbelag
Menge: 878,000 m2

**02.01.3 Heizkörper abdecken**
Heizkörper abdecken
Abkleben Heizkörpern einschl. Konsolen,
mit Folien 300 my gegen Verschmutzung.
Stöße verkleben. Einschl. Vorhalten über die gesamte
Bauzeit sowie entfernen und entsorgen der Folien.
Die Folien sind schnellstmöglich nach Beendigung
der Arbeiten zu entfernen.
Ansichtsflächen Heizkörper: bis 3m²
Menge: 150,000 St

#### Bereich 02.02 Abbrucharbeiten Maler

**02.02.1 Tapete, Wände, ein oder mehrlagig, entfernen**
Tapete,ein oder mehrlagig, mit Tapetenlöser
einstreichen und einschl. anhaftender
Kleberrückstände vollflächig entfernen;
Schutt aus Gebäude zum Container transportieren
einschl. Entsorgung mit Deponiegebühr
Bauteil: Wände

Ausführung nur nach Abstimmung und Anweisung
durch die Bauleitung!

Ort: Ebene 01
Menge: 20,000 m2

**02.02.2 Tapete Decken, ein oder mehrlagig, entfernen**
Tapete,ein oder mehrlagig, mit Tapetenlöser
einstreichen und einschl. anhaftender
Kleberrückstände vollflächig entfernen;
Schutt aus Gebäude zum Container transportieren
einschl. Entsorgung mit Deponiegebühr
Bauteil: Decken

Ausführung nur nach Abstimmung und Anweisung
durch die Bauleitung !

Ort: Ebene 01
Menge: 20,000 m2

**02.02.3 Tapete Leibungen, ein oder mehrlagig, entfernen**
Tapete,ein oder mehrlagig, mit Tapetenlöser
einstreichen und einschl. anhaftender
Kleberrückstände vollflächig entfernen;
Schutt aus Gebäude zum Container transportieren
einschl. Entsorgung mit Deponiegebühr
Bauteil: Leibungen
Leibungstiefe: bis 60 cm

Ort: Ebene 01
Menge: 5,000 m

**02.02.4 Dübel, Nägel, Haken an Wänden und Decken entfernen**
Dübel, Nägel, Haken an Wänden und Decken entfernen
Dübel und Kleineisenteile wie Nägel, Haken usw.
entfernen und putzbündiges Schließen der Löcher.

Ort: Ebene 01
Menge: 50,000 St

**02.02.5 Dübel entfernen**
Dübel entfernen und entsorgen,
Dübel aus Holz

Ort: Ebene 01
Menge: 5,000 St

#### Bereich 02.03 Vorbereitende Arbeiten Maler

**02.03.1 Dübelloch schließen**
Dübelloch in rauen oder glatten Wand- u. Deckenflächen mit Kalkmörtel oder Gips schließen, einschl. Dübelloch reinigen und vornässen,
Menge: 50,000 St

**02.03.2 Riss, Rissbreite bis 1,5 mm, schließen**
Riss in rauen oder glatten Wand- und Deckenflächen aufweiten, vornässen und mit Gips schließen, einschl. Beispachteln von Kanten und Unebenheiten der angrenzenden Flächen.
Rissbreite: bis 1,5 mm
Menge: 10,000 m

**02.03.3 Bestandsbeschichtung, innen, anschleifen u. absaugen, vollflächig mit Maschine, Wände**
Altbeschichtung im Innenbereich maschinell anschleifen, absaugen und gründlich für eine anschließende  Überholungs-/Neubeschichtung reinigen.
Altbeschichtung :Acrylharzfarbe, Dispersions-, Silikat
Neubeschichtung : Silikatfarbe
Bauteil :Wände

Ort: Ebene 01
Menge: 100,000 m2

**02.03.4 Altanstriche, Altbeschichtungen und Altbeläge entfernen**
Altanstriche, Altbeschichtungen und Altbeläge entfernen
bis zur tragfähigen Schicht an Wänden mit Putz, gerieben.
Entfernung von Beschichtungen aus Altanstrichen durch ein-
bis mehrmaliges Einstreichen mit einer leichten Lauge,
nachfolgende Abstoß- und Abkratzvorgänge sowie
Abwaschen bzw. Dampfstrahlen darunter befindlicher
kreidender Schichten.
Anfallende Stoffe sind im Behälter des AN zu sammeln
und fachgerecht zu entsorgen.
Beschichtungsarten:
- Leimfarbe, Silikatfarbe, Dispersionsfarbe, ölfarbige Sockel.
Bei der Ausführung ist dafür Sorge zu tragen, dass angrenzende
Bodenbereiche sowie bereits fertiggestellte Fenster und Türen
nicht beschädigt, durchnässt oder verschmutzt werden.
Geeignete Schutzmaßnahmen sind durch den AN vorzusehen.
Menge: 1500,000 m2

**02.03.5 Bestandsbeschichtung Decke, innen, anschleifen, vollflächig von Hand**
Altbeschichtung im Innenbereich vollflächig von Hand anschleifen und gründlich für eine anschließende Überholungs-/Neubeschichtung reinigen.
Altbeschichtung : Acrylfarbe
Neubeschichtung :Silikatfarbe
Bauteil :Decke mit Stuckrosetten und Stuckleisten
Reinigung der Profilierten Deckenbauteile in gesonderter Position
Menge: 75,000 m2

**02.03.6 Bestandsbeschichtung an profilierten Deckenrosetten rund, innen, anschleifen, vollflächig von Hand, Größe 1,00 - 1,50 m,**
Altbeschichtung im Innenbereich rund an profilierten Stuckrosten an Decken vollflächig von Hand anschleifen und gründlich für eine anschließende Überholungs-/Neubeschichtung reinigen.
Altbeschichtung :Silikatfarbe
Bauteil : Stuckrosetten Profiliert
Form:  rund
Größe 1,00 - 1,50 m
Menge: 5,000 St

**02.03.7 Bestandsbeschichtung an profilierten Deckenrosetten rund, innen, anschleifen, vollflächig von Hand, Größe 0,50 - 1,00 m**
Altbeschichtung im Innenbereich an profilierten runde Stuckrosten an Decken vollflächig von Hand anschleifen und gründlich für eine anschließende Überholungs-/Neubeschichtung reinigen.
Altbeschichtung :Silikatfarbe
Bauteil : Stuckrosetten Profiliert
Form:  rund
Größe 0,50 - 1,00 m
Menge: 5,000 St

**02.03.8 Bestandsbeschichtung an profilierten runde Deckenrosetten, innen, anschleifen, vollflächig von Hand, Größe 0,25 - 0,50 m,**
Altbeschichtung im Innenbereich an profilierten runde Stuckrosten an Decken vollflächig von Hand anschleifen und gründlich für eine anschließende Überholungs-/Neubeschichtung reinigen.
Altbeschichtung :Silikatfarbe
Bauteil : Stuckrosetten Profiliert
Form rund
Größe 0,25 - 0,50 m
Menge: 5,000 St

**02.03.9 Bestandsbeschichtung an profilierten Stuckleisten innen, anschleifen, vollflächig von Hand, Abwicklung 0,20 - 0,30 m**
Altbeschichtung im Innenbereich an profilierten Stuckleisten an Decken vollflächig von Hand anschleifen und gründlich für eine anschließende Überholungs-/Neubeschichtung reinigen.
Altbeschichtung :Silikatfarbe
Bauteil : Stuckleiste Profiliert
Abwicklung 0,20 - 0,30 m

Ort: Ebene 01
Menge: 50,000 m

**02.03.10 Bestandsbeschichtung an profilierten Stuckleisten innen, anschleifen, vollflächig von Hand, Abwicklung 0,30 - 0,60 m**
Altbeschichtung im Innenbereich an profilierten Stuckleisten an Decken vollflächig von Hand anschleifen und gründlich für eine anschließende Überholungs-/Neubeschichtung reinigen.
Altbeschichtung :Silikatfarbe
Bauteil : Stuckleiste Profiliert
Abwicklung 0,30 - 0,60 m

Ort: Ebene 01
Menge: 50,000 m

**02.03.11 Bestandsbeschichtung an profilierten Stuckleisten innen, anschleifen, vollflächig von Hand, Abwicklung 0,60 - 0,90 m**
Altbeschichtung im Innenbereich an profilierten Stuckleisten an Decken vollflächig von Hand anschleifen und gründlich für eine anschließende Überholungs-/Neubeschichtung reinigen.
Altbeschichtung :Silikatfarbe
Bauteil : Stuckleiste Profiliert
Abwicklung 0,60 - 0,90 m

Ort: Ebene 01
Menge: 50,000 m

**02.03.12 Bestandsbeschichtung entfernen an profilierten Deckenrosetten im JOS Verfahren, innen,**
Altbeschichtung im Innenbereich an profilierten Stuckrosten an Decken vollflächig im Jos-Verfahren und gründlich für eine anschließende Überholungs-/Neubeschichtung reinigen.
JOS Verfahren mit Niederdruck mit einem Gemisch aus Luft, Wasser und feinem Strahlgut, einschl. Auffangen des Strahlgutes, Aufnehmen des Strahlgutes und Entsorgen eineschl. Deponiegebühr,
Altbeschichtung :Silikatfarbe
Bauteil : Stuckrosetten Profiliert
Form:  rund
Größe 1,00 - 1,50  m / 1,00 - 1,50 m
Menge: 5,000 St

**02.03.13 Bestandsbeschichtung entfernen an profilierten Deckenrosetten im JOS Verfahren, innen,**
Altbeschichtung im Innenbereich an profilierten Stuckrosten an Decken vollflächig im Jos-Verfahren und gründlich für eine anschließende Überholungs-/Neubeschichtung reinigen.
JOS Verfahren mit Niederdruck mit einem Gemisch aus Luft, Wasser und feinem Strahlgut, einschl. Auffangen des Strahlgutes, Aufnehmen des Strahlgutes und Entsorgen eineschl. Deponiegebühr,
Altbeschichtung :Silikatfarbe
Bauteil : Stuckrosetten Profiliert
Form:  rund
Größe 0,50 - 1,00  m / 0,50 - 1,00 m
Menge: 5,000 St

**02.03.14 Bestandsbeschichtung entfernen an profilierten Deckenrosetten im JOS Verfahren, innen,**
Altbeschichtung im Innenbereich an profilierten Stuckrosten an Decken vollflächig im Jos-Verfahren und gründlich für eine anschließende Überholungs-/Neubeschichtung reinigen.
JOS Verfahren mit Niederdruck mit einem Gemisch aus Luft, Wasser und feinem Strahlgut, einschl. Auffangen des Strahlgutes, Aufnehmen des Strahlgutes und Entsorgen eineschl. Deponiegebühr,
Altbeschichtung :Silikatfarbe
Bauteil : Stuckrosetten Profiliert
Form:  rund
Größe 0,25 - 0,50  m / 0,25 - 0,50 m
Menge: 5,000 St

**02.03.15 Bestandsbeschichtung entfernen an profilierten Stuckleiste Decke im JOS Verfahren, innen, Abwicklung 0,20 - 0,30 m**
Altbeschichtung im Innenbereich an profilierten Stuckleiste an Decken vollflächig im Jos-Verfahren und gründlich für eine anschließende Überholungs-/Neubeschichtung reinigen.
JOS Verfahren mit Niederdruck mit einem Gemisch aus Luft, Wasser und feinem Strahlgut, einschl. Auffangen des Strahlgutes, Aufnehmen des Strahlgutes und Entsorgen eineschl. Deponiegebühr,
Altbeschichtung :Silikatfarbe
Bauteil : Stuckleiste Profiliert
Abwicklung 0,20 - 0,30 m

Ort: Ebene 01
Menge: 50,000 m

**02.03.16 Bestandsbeschichtung entfernen an profilierten Stuckleiste Decke im JOS Verfahren, innen, Abwicklung 0,30 - 0,60 m**
Altbeschichtung im Innenbereich an profilierten Stuckleiste an Decken vollflächig im Jos-Verfahren und gründlich für eine anschließende Überholungs-/Neubeschichtung reinigen.
JOS Verfahren mit Niederdruck mit einem Gemisch aus Luft, Wasser und feinem Strahlgut, einschl. Auffangen des Strahlgutes, Aufnehmen des Strahlgutes und Entsorgen eineschl. Deponiegebühr,
Altbeschichtung :Silikatfarbe
Bauteil : Stuckleiste Profiliert
Abwicklung 0,30 - 0,60 m

Ort: Ebene 01
Menge: 50,000 m

**02.03.17 Bestandsbeschichtung entfernen an profilierten Stuckleiste Decke im JOS Verfahren, innen, Abwicklung 0,60 - 0,90 m**
Altbeschichtung im Innenbereich an profilierten Stuckleiste an Decken vollflächig im Jos-Verfahren und gründlich für eine anschließende Überholungs-/Neubeschichtung reinigen.
JOS Verfahren mit Niederdruck mit einem Gemisch aus Luft, Wasser und feinem Strahlgut, einschl. Auffangen des Strahlgutes, Aufnehmen des Strahlgutes und Entsorgen eineschl. Deponiegebühr,
Altbeschichtung :Silikatfarbe
Bauteil : Stuckleiste Profiliert
Abwicklung 0,60 - 0,90 m

Ort: Ebene 01
Menge: 50,000 m

#### Bereich 02.04 Untergrund Vorbereitung Decken / Wände Maler

**02.04.1 Putzflächen vollflächig spachteln/schleifen,Q3, Wände**
Putzflächen an Wänden, im Innenbereich vollflächig spachteln,
mit Spachtelmasse bis zur vollkommenen Glätte;
und nach Erhärten der Spachtelschicht abschleifen
und abstauben, zur Aufnahme von Malerflies und Beschichtungen,
einschl. anschleifen und Spachtel ein übergehender Arbeitsgang,
Sichtqualität: Q3

Angeb. Produkt:

‘.....................................‘
(vom Bieter einzutragen)

Ort: Ebene 01
Menge: 2103,000 m2

**02.04.2 Putzflächen 50% spachteln/schleifen,Q3, Wände**
Putzflächen an Wänden, im Innenbereich 50% spachteln,
mit Spachtelmasse bis zur vollkommenen Glätte;
und nach Erhärten der Spachtelschicht abschleifen
und abstauben, zur Aufnahme von Malerflies und Beschichtungen,
einschl. anschleifen und Spachtel ein übergehender Arbeitsgang,
Sichtqualität: Q3

Angeb. Produkt:

‘.....................................‘
(vom Bieter einzutragen)

Ort: Ebene 01
Menge: 526,000 m2

**02.04.3 Putzflächen vollflächig spachteln/schleifen,Q3, Leibungen, Leibungstiefe 20-35 cm**
Putzflächen an Leibungen, im Innenbereich vollflächig spachteln,
mit Spachtelmasse bis zur vollkommenen Glätte;
und nach Erhärten der Spachtelschicht abschleifen
und abstauben, zur Aufnahme von Malerflies und Beschichtungen,
einschl. anschleifen und Spachtel ein übergehender Arbeitsgang,
Sichtqualität: Q3

Bauteil :Leibungen,
Untergrund: Kalkzement- bzw. Kalkputz
Leibungstiefe: 20 bis 35 cm

Angeb. Produkt:

‘.....................................‘
(vom Bieter einzutragen)

Ort: Ebene 01
Menge: 583,000 m

**02.04.4 Putzflächen vollflächig spachteln/schleifen,Q3, Leibungen, Leibungstiefe 36-60 cm**
Putzflächen an Leibungen, im Innenbereich vollflächig spachteln,
mit Spachtelmasse bis zur vollkommenen Glätte;
und nach Erhärten der Spachtelschicht abschleifen
und abstauben, zur Aufnahme von Malerflies und Beschichtungen,
einschl. anschleifen und Spachtel ein übergehender Arbeitsgang,
Sichtqualität: Q3

Bauteil :Leibungen,
Untergrund: Kalkzement- bzw. Kalkputz
Leibungstiefe: 36 bis 60 cm

Angeb. Produkt:

‘.....................................‘
(vom Bieter einzutragen)

Ort: Ebene 01
Menge: 292,000 m

**02.04.5 Putzflächen vollflächig spachteln/schleifen,Q3, Leibungen gefaltet,**
Putzflächen an Leibungen, im Innenbereich vollflächig spachteln,
mit Spachtelmasse bis zur vollkommenen Glätte;
und nach Erhärten der Spachtelschicht abschleifen
und abstauben, zur Aufnahme von Malerflies und Beschichtungen,
einschl. anschleifen und Spachtel ein übergehender Arbeitsgang,
Sichtqualität: Q3

Bauteil : Leibungen gefaltet
Untergrund: Kalkzement- bzw. Kalkputz
Abwicklung bis ca. 80 cm

Angeb. Produkt:

‘.....................................‘
(vom Bieter einzutragen)

Ort: Ebene 01
Menge: 250,000 m

**02.04.6 Putzflächen vollflächig spachteln/schleifen,Q3, Stützen rechteckig Abwicklung bis 1,50 m**
Putzflächen an Stützen rechteckig, im Innenbereich vollflächig spachteln,
mit Spachtelmasse bis zur vollkommenen Glätte;
und nach Erhärten der Spachtelschicht abschleifen
und abstauben, zur Aufnahme von Malerflies und Beschichtungen,
einschl. anschleifen und Spachtel ein übergehender Arbeitsgang,
Sichtqualität: Q3
Abwicklung bis 1,50 m

Angeb. Produkt:

‘.....................................‘
(vom Bieter einzutragen)

Ort: Ebene 01
Menge: 50,000 m2

**02.04.7 Putzflächen vollflächig spachteln/schleifen,Q3, Stützen rechteckig Abwicklung bis 3,00 m**
Putzflächen an Stützen rechteckig, im Innenbereich vollflächig spachteln,
mit Spachtelmasse bis zur vollkommenen Glätte;
und nach Erhärten der Spachtelschicht abschleifen
und abstauben, zur Aufnahme von Malerflies und Beschichtungen,
einschl. anschleifen und Spachtel ein übergehender Arbeitsgang,
Sichtqualität: Q3
Abwicklung bis 3,00 m

Angeb. Produkt:

‘.....................................‘
(vom Bieter einzutragen)

Ort: Ebene 01
Menge: 300,000 m2

**02.04.8 Putzflächen vollflächig spachteln/schleifen,Q3, Stützen rechteckig Abwicklung bis 4,00 m**
Putzflächen an Stützen rechteckig, im Innenbereich vollflächig spachteln,
mit Spachtelmasse bis zur vollkommenen Glätte;
und nach Erhärten der Spachtelschicht abschleifen
und abstauben, zur Aufnahme von Malerflies und Beschichtungen, einschl. anschleifen und Spachtel ein
übergehender Arbeitsgang,
Sichtqualität: Q3
Abwicklung bis 4,00 m

Angeb. Produkt:

‘.....................................‘
(vom Bieter einzutragen)

Ort: Ebene 01
Menge: 150,000 m2

**02.04.9 Putzflächen spachteln/schleifen,Q3, Decken**
Putzflächen spachteln/schleifen,Q3, Decken
Putzflächen an Decken,
im Innenbereich spachteln, mit Spachtelmasse
bis zur vollkommenen Glätte; und nach
Erhärten der Spachtelschicht abschleifen
und abstauben, zur Aufnahme von Beschichtungen,
einschl. anschleifen und Spachtel ein übergehender Arbeitsgang,
Sichtqualität: Q3

Bauteil :Decken Kalkzement- bzw. Kalkputz

Angeb. Produkt:

‘.....................................‘
(vom Bieter einzutragen)

Ort: Ebene 01
Menge: 878,000 m2

**02.04.10 Putzflächen vollflächig spachteln/schleifen,Q3, Deckekehle gerundet,**
Putzflächen an Deckenkehle gerundet, im Innenbereich vollflächig spachteln,
mit Spachtelmasse bis zur vollkommenen Glätte;
und nach Erhärten der Spachtelschicht abschleifen
und abstauben, zur Aufnahme von Malerflies und Beschichtungen,
einschl. anschleifen und Spachtel ein übergehender Arbeitsgang,
Sichtqualität: Q3

Bauteil : Deckenkehle gerundet
Untergrund: Kalkzement- bzw. Kalkputz
Abwicklung Kehle : 50 bis 70 cm

Angeb. Produkt:

‘.....................................‘
(vom Bieter einzutragen)

Ort: Ebene 01
Menge: 346,000 m

**02.04.11 Putzflächen spachteln/schleifen,Q3, Decken, Gewölbe**
Putzflächen spachteln/schleifen,Q3, Decken
Putzflächen an Decken Gewölbe,
im Innenbereich spachteln, mit Spachtelmasse
bis zur vollkommenen Glätte; und nach
Erhärten der Spachtelschicht abschleifen
und abstauben, zur Aufnahme von Beschichtungen,
einschl. anschleifen und Spachtel ein übergehender Arbeitsgang,
Sichtqualität: Q3

Bauteil :Decken Kalkzement- bzw. Kalkputz

Angeb. Produkt:

‘.....................................‘
(vom Bieter einzutragen)

Ort: Ebene 01
Menge: 521,000 m2

**02.04.12 Unterzüge spachteln/schleifen, Q3**
Unterzüge spachteln/schleifen, Q3
Unterzüge im Innenbereich spachteln,
in einmaliger Ausführung mit Spachtelmasse
bis zur vollkommenen Glätte; und nach
Erhärten der Spachtelschicht abschleifen
und abstauben, zur Aufnahme einer Beschichtung,
einschl. anschleifen und Spachtel ein übergehender Arbeitsgang,
Abwicklung: bis 150 cm
Bauteil : Unterzüge geputzt

Angeb. Produkt:

‘.....................................‘
(vom Bieter einzutragen)
Menge: 75,000 m2

**02.04.13 Einspachteln von Eckwinkeln**
Eckwinkel an Kanten einspachteln
Kanten Treppenaugen und Eckkanten
Gipskarton / Putz
Menge: 250,000 m

**02.04.14 Grundierung von Trockenbauplatten, Wände /Vorschatzschalen**
Grundierung von Trockenbauplatten, Wände /Vorschatzschalen
Liefern und Auftragen einer verfestigenden und die
Saugfähigkeit reduzierenden Universalgrundierung,
wasserverdünnbar, lösemittel-, weichmacherfrei,
emissionsarm und schadstoffgeprüft.

Bauteil :Wandflächen aus Gipskarton-, u. ä.
Untergrund: Trockenbauplatten

Ort: Ebene 01
Menge: 556,000 m2

**02.04.15 Grundierung von Trockenbauplatten, GK- Decken**
Grundierung von Trockenbauplatten, GK- Decken
Liefern und Auftragen einer verfestigenden und die
Saugfähigkeit reduzierenden Universalgrundierung,
Wasserverdünnbar, lösemittel-, weichmacherfrei,
emissionsarm und schadstoffgeprüft.

Bauteil :Deckenflächen und Dachschrägen aus Gipskarton u. Trockenbauplatten

Ort: Ebene 01
Menge: 48,000 m2

**02.04.16 Grundierung von Trockenbauplatten, Leibungen, Sturz**
Grundierung von Trockenbauplatten, Leibungen, Sturz
Liefern und Auftragen einer verfestigenden und die
Saugfähigkeit reduzierenden Universalgrundierung,
Ausführung wie in voriger Position beschrieben, jedoch:

Leibungstiefe ca. 10-25 cm

Bauteil :Sturz, Leibungen, freie Wandenden, etc.
aus Gipskarton-, Gipsfaser- u. ä. Trockenbauplatten
Menge: 50,000 m

**02.04.17 Grundierung von Trockenbauplatten, TB-Schürzen**
Grundierung von Trockenbauplatten, TB-Schürzen
Liefern und Auftragen einer verfestigenden und die
Saugfähigkeit reduzierenden Universalgrundierung,
Ausführung wie in voriger Position beschrieben, jedoch:

Schürze aus GK-Platten als TB Schürze
Höhe ca. 500 mm

Bauteil :TB Schürze
Menge: 50,000 m

**02.04.18 Grundierung von Trockenbauplatten, TB-Verkofferung**
Grundierung von Trockenbauplatten, TB-Verkofferung
Liefern und Auftragen einer verfestigenden und die
Saugfähigkeit reduzierenden Universalgrundierung,
Ausführung wie in voriger Position beschrieben, jedoch:

Schürze aus GK-Platten alsTB Verkofferung
Abwicklung bis 150 cm

Bauteil :TB Verkofferung
Menge: 50,000 m

**02.04.19 Grundanstrich, Putz, Wände,**
Grundanstrich, Putz, Wände,
Grundanstrich mit Haftgrund, auf geputzte Wände
im Innenbereich.
Haftvermittler und Grundiermittel auf glänzenden und
nicht bzw. schwach saugenden Untergründen sowie
Kontaktanstrich für Dispersionssilikatfarbe auf nicht
verkieselungsfähigen Untergründen.
Lösemittelfrei, wasserverdünnbar.

Bauteil :Wände, Kalkzement- bzw. Kalkputz
Oberfläche:  abgreiben

Ort: Ebene 01
Menge: 2629,000 m2

**02.04.20 Grundanstrich, Putz, Leibungen, Leibungstiefe 20-35 cm**
Grundanstrich mit Haftgrund, auf geputzte Leibungen
im Innenbereich.
Haftvermittler und Grundiermittel auf glänzenden und
nicht bzw. schwach saugenden Untergründen sowie
Kontaktanstrich für Dispersionssilikatfarbe auf nicht
verkieselungsfähigen Untergründen.
Lösemittelfrei, wasserverdünnbar.

Bauteil :Leibungen,
Untergrund: Kalkzement- bzw. Kalkputz
Leibungstiefe: 20 bis 35 cm
Menge: 583,000 m

**02.04.21 Grundanstrich, Putz, Leibungen, Leibungstiefe: 36 -60 cm**
Grundanstrich, Putz, Leibungen,
Grundanstrich mit Haftgrund, auf geputzte Wände
im Innenbereich.
Haftvermittler und Grundiermittel auf glänzenden und
nicht bzw. schwach saugenden Untergründen sowie
Kontaktanstrich für Dispersionssilikatfarbe auf nicht
verkieselungsfähigen Untergründen.
Lösemittelfrei, wasserverdünnbar.

Bauteil :Leibungen,
Untergrund: Kalkzement- bzw. Kalkputz
Leibungstiefe: 36 bis 60 cm
Menge: 292,000 m

**02.04.22 Grundanstrich, Putz, gefaltetete Leibungen,**
Grundanstrich, Putz, gefaltete Leibungen,
Grundanstrich mit Haftgrund, auf geputzte Wände
im Innenbereich.
Haftvermittler und Grundiermittel auf glänzenden und
nicht bzw. schwach saugenden Untergründen sowie
Kontaktanstrich für Dispersionssilikatfarbe auf nicht
verkieselungsfähigen Untergründen.
Lösemittelfrei, wasserverdünnbar.

Bauteil : Leibungen gefaltet
Untergrund: Kalkzement- bzw. Kalkputz
Abwicklung bis ca. 80 cm

Ort: Ebene 01
Menge: 250,000 m

**02.04.23 Grundanstrich, Putz, rechteckige Stütze, Abwicklung bis 1,50 m**
Grundanstrich, Putz, Stütze rechteckig,
Grundanstrich mit Haftgrund, auf geputzte Stütze
im Innenbereich.
Haftvermittler und Grundiermittel auf glänzenden und
nicht bzw. schwach saugenden Untergründen sowie
Kontaktanstrich für Dispersionssilikatfarbe auf nicht
verkieselungsfähigen Untergründen.
Lösemittelfrei, wasserverdünnbar.

Abwicklung: bis 1,50 m

Bauteil  Stütze,

Ort: Ebene 01
Menge: 50,000 m2

**02.04.24 Grundanstrich, Putz, rechteckige Stütze, Abwicklung bis 3,00 m**
Grundanstrich, Putz, Stütze rechteckig,
Grundanstrich mit Haftgrund, auf geputzte Stütze
im Innenbereich.
Haftvermittler und Grundiermittel auf glänzenden und
nicht bzw. schwach saugenden Untergründen sowie
Kontaktanstrich für Dispersionssilikatfarbe auf nicht
verkieselungsfähigen Untergründen.
Lösemittelfrei, wasserverdünnbar.

Abwicklung: bis 3,00 m

Bauteil  Stütze,

Ort: Ebene 01
Menge: 300,000 m2

**02.04.25 Grundanstrich, Putz, rechteckige Stütze, Abwicklung bis 4,00 m**
Grundanstrich, Putz, Stütze rechteckig,
Grundanstrich mit Haftgrund, auf geputzte Stütze
im Innenbereich.
Haftvermittler und Grundiermittel auf glänzenden und
nicht bzw. schwach saugenden Untergründen sowie
Kontaktanstrich für Dispersionssilikatfarbe auf nicht
verkieselungsfähigen Untergründen.
Lösemittelfrei, wasserverdünnbar.

Abwicklung: bis 4,00 m

Bauteil  Stütze,

Ort: Ebene 01
Menge: 150,000 m2

**02.04.26 Grundanstrich, Putz, Decken Gerade**
Grundanstrich mit Haftgrund, auf geputzte Decken
im Innenbereich geraden.
Haftvermittler und Grundiermittel auf glänzenden und
nicht bzw. schwach saugenden Untergründen sowie
Kontaktanstrich für Dispersionssilikatfarbe auf nicht
verkieselungsfähigen Untergründen.
Lösemittelfrei, wasserverdünnbar.

Einzelfläche über 2,50 m²

Bauteil :Decken Kalkzement- bzw. Kalkputz

Ort: Ebene 01
Menge: 878,000 m2

**02.04.27 Grundanstrich, Putz, Deckenkehle gerundet**
Grundanstrich mit Haftgrund, auf geputzte Deckenkehle
gerundet im Innenbereich
Grundanstrich mit Haftgrund,
Haftvermittler und Grundiermittel auf glänzenden und
nicht bzw. schwach saugenden Untergründen sowie
Kontaktanstrich für Dispersionssilikatfarbe auf nicht
verkieselungsfähigen Untergründen.
Lösemittelfrei, wasserverdünnbar.
Abwicklung Kehle : 50 bis 70 cm

Bauteil :Deckenkehle Kalkzement- bzw. Kalkputz

Ort: Ebene 01
Menge: 346,000 m

**02.04.28 Grundanstrich, Putz, Gewölbedecken,**
Grundanstrich, Putz, Gewölbedecken,
Grundanstrich mit Haftgrund, auf geputzte Gewölbedecken
im Innenbereich.
Haftvermittler und Grundiermittel auf glänzenden und
nicht bzw. schwach saugenden Untergründen sowie
Kontaktanstrich für Dispersionssilikatfarbe auf nicht
verkieselungsfähigen Untergründen.
Lösemittelfrei, wasserverdünnbar.

Bauteil :Decken Kalkzement- bzw. Kalkputz

Ort: Ebene 01
Menge: 521,000 m2

**02.04.29 Grundanstrich, Unterzüge geputzt**
Grundanstrich mit Haftgrund, auf geputzte Unterzüge
im Innenbereich.
Haftvermittler und Grundiermittel auf glänzenden und
nicht bzw. schwach saugenden Untergründen sowie
Kontaktanstrich für Dispersionssilikatfarbe auf nicht
verkieselungsfähigen Untergründen.
Lösemittelfrei, wasserverdünnbar.

Bauteil :Unterzüge
Untergrund: Kalkzement- bzw. Kalkputz
Abwicklung: bis 150 cm
Menge: 75,000 m2

**02.04.30 Grundanstrich, Stuckrosetten, Größe 1,00 - 1,50 m,**
Grundanstrich mit Haftgrund an Bestand Stuckrosetten profilierte Fläche im Innenbereich.
Haftvermittler und Grundiermittel auf glänzenden und
nicht bzw. schwach saugenden Untergründen sowie
Kontaktanstrich für Dispersionssilikatfarbe auf nicht
verkieselungsfähigen Untergründen.
Lösemittelfrei, wasserverdünnbar.
Bauteil : Stuckrosetten Profiliert
Form:  rund
Größe 1,00 - 1,50 m

Ort: Ebene 01
Menge: 5,000 St

**02.04.31 Grundanstrich, Stuckrosetten, Größe 0,50 - 1,00 m,**
Grundanstrich mit Haftgrund an Bestand Stuckrosetten profilierte Fläche im Innenbereich.
Haftvermittler und Grundiermittel auf glänzenden und
nicht bzw. schwach saugenden Untergründen sowie
Kontaktanstrich für Dispersionssilikatfarbe auf nicht
verkieselungsfähigen Untergründen.
Lösemittelfrei, wasserverdünnbar.
Bauteil : Stuckrosetten Profiliert
Form:  rund
Größe 0,50 - 1,00 m

Ort: Ebene 01
Menge: 5,000 St

**02.04.32 Grundanstrich, Stuckrosetten, Größe 0,25 - 0,50 m,**
Grundanstrich mit Haftgrund an Bestand Stuckrosetten profilierte Fläche im Innenbereich.
Haftvermittler und Grundiermittel auf glänzenden und
nicht bzw. schwach saugenden Untergründen sowie
Kontaktanstrich für Dispersionssilikatfarbe auf nicht
verkieselungsfähigen Untergründen.
Lösemittelfrei, wasserverdünnbar.
Bauteil : Stuckrosetten Profiliert
Form:  rund
Größe 0,25 - 0,50 m

Ort: Ebene 01
Menge: 5,000 St

**02.04.33 Grundanstrich, Stuckleisten, Abwicklung 0,20 - 0,30 m**
Grundanstrich mit Haftgrund an Bestand Stuckleiste profilierte im Innenbereich an Decke
Haftvermittler und Grundiermittel auf glänzenden und
nicht bzw. schwach saugenden Untergründen sowie
Kontaktanstrich für Dispersionssilikatfarbe auf nicht
verkieselungsfähigen Untergründen.
Lösemittelfrei, wasserverdünnbar.
Bauteil : Stuckleiste Profiliert
Abwicklung 0,20 - 0,30 m

Ort: Ebene 01
Menge: 25,000 m

**02.04.34 Grundanstrich, Stuckleisten, Abwicklung 0,30 - 0,60 m**
Grundanstrich mit Haftgrund an Bestand Stuckleiste profilierte im Innenbereich an Decke
Haftvermittler und Grundiermittel auf glänzenden und
nicht bzw. schwach saugenden Untergründen sowie
Kontaktanstrich für Dispersionssilikatfarbe auf nicht
verkieselungsfähigen Untergründen.
Lösemittelfrei, wasserverdünnbar.
Bauteil : Stuckleiste Profiliert
Abwicklung 0,30 - 0,60 m

Ort: Ebene 01
Menge: 25,000 m

**02.04.35 Grundanstrich, Stuckleisten, Abwicklung 0,60 - 0,90 m**
Grundanstrich mit Haftgrund an Bestand Stuckleiste profilierte im Innenbereich an Decke
Haftvermittler und Grundiermittel auf glänzenden und
nicht bzw. schwach saugenden Untergründen sowie
Kontaktanstrich für Dispersionssilikatfarbe auf nicht
verkieselungsfähigen Untergründen.
Lösemittelfrei, wasserverdünnbar.
Bauteil : Stuckleiste Profiliert
Abwicklung 0,60 - 0,90 m

Ort: Ebene 01
Menge: 25,000 m

**02.04.36 Isolieranstrich an Wandflächen z. Absperren v. durchschlagenden Stoffen**
Isolieranstrich an Wandflächen zum
Absperren von durchschlagenden Stoffen herstellen und
mit einem geeigneten Isolieranstrich beschichten.
Gemäß Verarbeitungsvorschrift darf nach dem Auftragen
des Isolieranstriches erst nach 48 Stunden mit dem
Endanstrich begonnen werden.
Verbrauch: ca. 150 ml/m²
Menge: 200,000 m2

**02.04.37 Isolieranstrich an Deckenflächen z. Absperren v. durchschlagenden Stoffen**
Isolieranstrich an Deckenflächen zum
Absperren von durchschlagenden Stoffen herstellen und
mit einem geeigneten Isolieranstrich beschichten.
Gemäß Verarbeitungsvorschrift darf nach dem Auftragen
des Isolieranstriches erst nach 48 Stunden mit dem
Endanstrich begonnen werden.
Verbrauch: ca. 150 ml/m²
Menge: 150,000 m2

#### Bereich 02.05 Tapezierarbeiten Maler

**02.05.1 Überspannen mit Malergewebe Wände, Trockenbau**
Vollflächiges Überspannen von Wandflächen von Bestandswänden, mit Malergewebe (Vlies) fein strukturiert vollflächig in anorganischen Kleber einbetten,
rissüberbrückend, nassstabiel, dimensionsstabil, nicht brennbar / schwerentflammbar, für glatte ebene Flächen,
Struktur: nach Wahl AG

Bauteil :Wandflächen aus Gipskarton-, u. ä.
Untergrund: Trockenbauplatten

Ausführung nur nach Abstimmung und Anweisung durch die Bauleitung

Ort :Ebene 01
Menge: 10,000 m2

**02.05.2 Überspannen mit Malergewebe Wände, Putz**
Vollflächiges Überspannen von Wandflächen, mit Malergewebe (Vlies) fein strukturiert vollflächig in anorganischen Kleber einbetten,
rissüberbrückend, nassstabiel, dimensionsstabil, nicht brennbar / schwerentflammbar, für glatte ebene Flächen,
Struktur: nach Wahl AG

Bauteil :Wandflächen
Untergrund: Kalkzementputz

Ort :Ebene 01
Menge: 10,000 m2

#### Bereich 02.06 Beschichtung Wände / Decken Maler

*Hinweis: Hinweis Farb- und Materialkonzept*
Hinweise zum Farb- und Materialkonzept

Folgende Farbgebungen wurden zwischen Architekt und
Auftraggeber abgestimmt:

Wände:

Büroräume: Dispersionsilikatfarbe, RAL 9001, cremeweiß Nassabriebbeständigkeit Klasse 2,

Flur: Dispersionsilikatfarbe, RAL 9001, cremeweiß,
Nassabriebbeständigkeit Klasse 1

Teeküche: Dispersionsilikatfarbe, RAL 9001, cremeweiß,
Nassabriebbeständigkeit Klasse 2,

Decken:

Büroräume,: Dispersionsilikatfarbe, RAL 9001, cremeweiß,
Nassabriebbeständigkeit Klasse 2,

Flure: Dispersionsilikatfarbe, RAL 9001, cremeweiß,
Nassabriebbeständigkeit Klasse 1,

Teeküche: Dispersionsilikatfarbe, RAL 9001, cremeweiß,
Nassabriebbeständigkeit Klasse 2,

**02.06.1 Beschichtung auf Wände, Vorwände, Trockenbau, Dispersionsilikatfarbe**
Beschichtung im Innenbereich an vorbereitenden Wände,
Anstrich vollständig deckend,
Beschichtungsstoff: Dispersionsilikat
Nassabriebbeständigkeit: Klasse 1, nach DIN EN 13 300
Ausführung im angebotenen System.

Bauteil : Wände, Vorsatzschalen,
GK-Platten
Glanzgrad :stumpfmatt
Farbe : RAL 9001 cremeweiß, bis leicht getönt,
nach Bemusterung durch den Architekten

Angeb. Produkt:

‘.....................................‘
(vom Bieter einzutragen)

Ort: Ebene 01
Menge: 556,000 m2

**02.06.2 Beschichtung auf Deckenfläche, Trockenbau, Dispersionsilikatfarbe**
Beschichtung im Innenbereich an vorbereitenden Decken
Anstrich vollständig deckend,
Beschichtungsstoff: Dispersionsilikat
Nassabriebbeständigkeit: Klasse 1, nach DIN EN 13 300
Ausführung im angebotenen System.

Bauteil : Decke
Untergrund: GK-Platten
Glanzgrad :stumpfmatt
Farbe : RAL 9001 cremeweiß, bis leicht getönt,
nach Bemusterung durch den Architekten

Angeb. Produkt:

‘.....................................‘
(vom Bieter einzutragen)

Ort: Ebene 01
Menge: 48,000 m2

**02.06.3 Beschichtung auf Leibungen, Sturz**
Beschichtung im Innenbereich.
Anstrich vollständig deckend,
Ausführung wie in voriger Position beschrieben,
jedoch:

Leibungstiefe ca. 10-25 cm
Bauteil :GK-Platten
Leibungen, Sturz, freie Wandenden, etc.

Angeb. Produkt:

‘.....................................‘
(vom Bieter einzutragen)
Menge: 50,000 m

**02.06.4 Beschichtung auf TB -Verkofferungen**
Beschichtung im Innenbereich.
Anstrich vollständig deckend,
Ausführung wie in voriger Position beschrieben,
jedoch:

Schürze aus GK-Platten als TB Verkofferung
Abwicklung bis 150 cm

Bauteil :TB Verkofferung

Angeb. Produkt:

‘.....................................‘
(vom Bieter einzutragen)
Menge: 50,000 m

**02.06.5 Beschichtung auf Wände, Putz, Dispersionsilikatfarbe**
Beschichtung im Innenbereich an vorbereitenden Wände,
Anstrich vollständig deckend,
Beschichtungsstoff: Dispersionsilikat
Nassabriebbeständigkeit: Klasse 1, nach DIN EN 13 300
Ausführung im angebotenen System.

Bauteil : Wände geputzt
Glanzgrad :stumpfmatt
Farbe : RAL 9001 cremeweiß, bis leicht getönt,
nach Bemusterung durch den Architekten

Angeb. Produkt:

‘.....................................‘
(vom Bieter einzutragen)

Ort: Ebene 01
Menge: 2506,000 m2

**02.06.6 Beschichtung auf Wände geputzt, Silikatfarbe**
Beschichtung im Innenbereich.
Anstrich vollständig deckend, mit lösungsmittel-
und weichmacherfreier, wasserverdünnbarer,
diffusionsfähiger, Silikatfarbe.
Frei von foggingaktiven Substanzen.
Nassabriebbeständigkeit :Klasse 1, nach DIN EN 13 300
Ausführung im angebotenen System.

Bauteil :Wände, geputzt
Glanzgrad :stumpfmatt
Farbe : RAL 9001 cremeweiß, bis leicht getönt,
nach Bemusterung durch den Architekten

Angeb. Produkt:

‘.....................................‘
(vom Bieter einzutragen)

Ort :Ebene 01
Menge: 123,000 m2

**02.06.7 Beschichtung auf Leibungen, Sturz, etc., Leibungstiefe 20-35 cm**
Beschichtung im Innenbereich.
Anstrich vollständig deckend,
Beschichtungsstoff: Dispersionsilikat
Ausführung wie in voriger Position beschrieben,
jedoch:

Leibungstiefe ca. 20-35 cm
Bauteil : Leibungen,Sturz, freie Wandenden, geputzt,

Angeb. Produkt:

‘.....................................‘
(vom Bieter einzutragen)
Menge: 583,000 m

**02.06.8 Beschichtung auf Leibungen, Sturz, etc., Leibungstiefe 36-60 cm**
Beschichtung im Innenbereich.
Anstrich vollständig deckend,
Beschichtungsstoff: Dispersionsilikat
Ausführung wie in voriger Position beschrieben,
jedoch:

Leibungstiefe ca. 36-60 cm
Bauteil : Leibungen,Sturz, freie Wandenden, geputzt,

Angeb. Produkt:

‘.....................................‘
(vom Bieter einzutragen)
Menge: 292,000 m

**02.06.9 Beschichtung auf Leibungen gefaltet,**
Beschichtung im Innenbereich.
Anstrich vollständig deckend,
Beschichtungsstoff: Dispersionsilikat
Ausführung wie in voriger Position beschrieben,
jedoch:

Bauteil : Leibungen gefaltet geputzt
Abwicklung bis ca. 80 cm

Angeb. Produkt:

‘.....................................‘
(vom Bieter einzutragen)

Ort: Ebene 01
Menge: 250,000 m

**02.06.10 Beschichtung auf Stützen rechteckig, Putz, Dispersionsilikatfarbe, Abwicklung bis 1,50 m**
Beschichtung im Innenbereich an vorbereitenden
Stützen rechteckig,
Anstrich vollständig deckend,
Beschichtungsstoff: Dispersionsilikat
Nassabriebbeständigkeit: Klasse 1, nach DIN EN 13 300
Ausführung im angebotenen System.
Abwicklung: bis 1,50 m

Bauteil : Stützen rechteckig geputzt
Glanzgrad :stumpfmatt
Farbe : RAL 9001 cremeweiß, bis leicht getönt,
nach Bemusterung durch den Architekten

Angeb. Produkt:

‘.....................................‘
(vom Bieter einzutragen)

Ort: Ebene 01
Menge: 50,000 m2

**02.06.11 Beschichtung auf Stützen rechteckig, Putz, Dispersionsilikatfarbe, Abwicklung bis 3,00 m**
Beschichtung im Innenbereich an vorbereitenden
Stützen rechteckig,
Anstrich vollständig deckend,
Beschichtungsstoff: Dispersionsilikat
Nassabriebbeständigkeit: Klasse 1, nach DIN EN 13 300
Ausführung im angebotenen System.
Abwicklung: bis 3,00 m

Bauteil : Stützen rechteckig geputzt
Glanzgrad :stumpfmatt
Farbe : RAL 9001 cremeweiß, bis leicht getönt,
nach Bemusterung durch den Architekten

Angeb. Produkt:

‘.....................................‘
(vom Bieter einzutragen)

Ort: Ebene 01
Menge: 100,000 m2

**02.06.12 Beschichtung auf Stützen rechteckig, Putz, Dispersionsilikatfarbe, Abwicklung bis 4,00 m**
Beschichtung im Innenbereich an vorbereitenden
Stützen rechteckig,
Anstrich vollständig deckend,
Beschichtungsstoff: Dispersionsilikat
Nassabriebbeständigkeit: Klasse 1, nach DIN EN 13 300
Ausführung im angebotenen System.
Abwicklung: bis 4,00 m

Bauteil : Stützen rechteckig geputzt
Glanzgrad :stumpfmatt
Farbe : RAL 9001 cremeweiß, bis leicht getönt,
nach Bemusterung durch den Architekten

Angeb. Produkt:

‘.....................................‘
(vom Bieter einzutragen)

Ort: Ebene 01
Menge: 150,000 m2

**02.06.13 Beschichtung auf Decken gerade, Putz, Dispersionsilikatfarbe**
Beschichtung im Innenbereich an vorbereitete Decken Putz
gerade,
Anstrich vollständig deckend,
Beschichtungsstoff: Dispersionsilikat
Nassabriebbeständigkeit: Klasse 1, nach DIN EN 13 300
Ausführung im angebotenen System.

Bauteil : Decken geputzt
Glanzgrad :stumpfmatt
Farbe : RAL 9001 cremeweiß, bis leicht getönt,
nach Bemusterung durch den Architekten

Angeb. Produkt:

‘.....................................‘
(vom Bieter einzutragen)

Ort: Ebene 01
Menge: 878,000 m2

**02.06.14 Beschichtung Dispersionsilikatfarbe, auf Deckenkehle gerundet gerade,**
Beschichtung im Innenbereich an vorbereitete Deckenkehle
gerundet Putz,
Anstrich vollständig deckend,
Beschichtungsstoff: Dispersionsilikat
Nassabriebbeständigkeit: Klasse 1, nach DIN EN 13 300
Ausführung im angebotenen System.

Bauteil : Deckenkehle gerundet,
Abwicklung Kehle : 50 bis 70 cm
Glanzgrad :stumpfmatt
Farbe : RAL 9001 cremeweiß, bis leicht getönt,
nach Bemusterung durch den Architekten

Angeb. Produkt:

‘.....................................‘
(vom Bieter einzutragen)

Ort: Ebene 01
Menge: 556,000 m

**02.06.15 Beschichtung auf Decken Gewölbe, Putz, Dispersionsilikatfarbe**
Beschichtung im Innenbereich an vorbereitete Decken Gewölbe,
Anstrich vollständig deckend,
Beschichtungsstoff: Dispersionsilikat
Nassabriebbeständigkeit: Klasse 1, nach DIN EN 13 300
Ausführung im angebotenen System.
Einzelfläche über 2,5 m2

Bauteil : Decken geputzt
Glanzgrad :stumpfmatt
Farbe : RAL 9001 cremeweiß, bis leicht getönt,
nach Bemusterung durch den Architekten

Angeb. Produkt:

‘.....................................‘
(vom Bieter einzutragen)

Ort : Ebene 01
Menge: 521,000 m2

**02.06.16 Beschichtung auf Unterzüge**
Beschichtung im Innenbereich.
Anstrich vollständig deckend,
Beschichtungsstoff: Dispersionsilikat
Ausführung wie in voriger Position beschrieben,
jedoch:

Abwicklung: bis 150 cm
Bauteil : Unterzüge geputzt

Angeb. Produkt:

‘.....................................‘
(vom Bieter einzutragen)

Ort: Ebene 01
Menge: 75,000 m2

**02.06.17 Zulagepreis für mittelgetönte Ausführung**
Zulagepreis für mittel getönte Ausführung,
Farbton nach Absprache mit dem Architekten.
Menge: 500,000 m2

**02.06.18 Zulagepreis für Satt getönte Ausführung**
Zulagepreis für Satt getönte Ausführung,
Farbton nach Absprache mit dem Architekten.
Menge: 500,000 m2

**02.06.19 Beschichtung auf Stuckrosetten, Größe 1,00 - 1,50 m**
Beschichtung im Innenbereich Bestandsstuckrosette
Anstrich vollständig deckend, mit lösungsmittel-
und weichmacherfreier, wasserverdünnbarer,
diffusionsfähiger, Silikatfarbe
Frei von foggingaktiven Substanzen.
Nassabriebbeständigkeit :Klasse 1, nach DIN EN 13 300
Ausführung im angebotenen System.
Glanzgrad :stumpfmatt
Farbe :  RAL 9001 cremeweiß bis hellgetönt
nach Bemusterung durch den Architekten

Bauteil : Stuckrosetten Profiliert
Form:  rund
Größe 1,00 - 1,50 m,

Angeb. Produkt:

‘.....................................‘
(vom Bieter einzutragen)

Ort: Ebene 01
Menge: 5,000 St

**02.06.20 Beschichtung auf Stuckrosetten, Größe 0,50 - 1,00 m**
Beschichtung im Innenbereich Bestandsstuckrosette
Anstrich vollständig deckend, mit lösungsmittel-
und weichmacherfreier, wasserverdünnbarer,
diffusionsfähiger, Silikatfarbe
Frei von foggingaktiven Substanzen.
Nassabriebbeständigkeit :Klasse 1, nach DIN EN 13 300
Ausführung im angebotenen System.
Glanzgrad :stumpfmatt
Farbe : RAL 9001 cremeweiß bis hellgetönt
nach Bemusterung durch den Architekten

Bauteil : Stuckrosetten Profiliert
Form:  rund
Größe 0,50 - 1,00 m

Angeb. Produkt:

‘.....................................‘
(vom Bieter einzutragen)

Ort: Ebene 01
Menge: 5,000 St

**02.06.21 Beschichtung auf Stuckrosetten, Größe 0,25 - 0,50 m**
Beschichtung im Innenbereich Bestandsstuckrosette
Anstrich vollständig deckend, mit lösungsmittel-
und weichmacherfreier, wasserverdünnbarer,
diffusionsfähiger, Silikatfarbe
Frei von foggingaktiven Substanzen.
Nassabriebbeständigkeit :Klasse 1, nach DIN EN 13 300
Ausführung im angebotenen System.
Glanzgrad :stumpfmatt
Farbe : RAL 9001 cremeweiß bis hellgetönt
nach Bemusterung durch den Architekten

Bauteil : Stuckrosetten Profiliert
Form:  rund
Größe 0,25 - 0,50 m

Angeb. Produkt:

‘.....................................‘
(vom Bieter einzutragen)

Ort: Ebene 01
Menge: 5,000 St

**02.06.22 Beschichtung auf Stuckleisten, Abwicklung 0,20 - 0,30 m**
Beschichtung im Innenbereich Bestandsstuckleiste
Anstrich vollständig deckend, mit lösungsmittel-
und weichmacherfreier, wasserverdünnbarer,
diffusionsfähiger, Silikatfarbe
Frei von foggingaktiven Substanzen.
Nassabriebbeständigkeit :Klasse 1, nach DIN EN 13 300
Ausführung im angebotenen System.
Glanzgrad :stumpfmatt
Farbe : RAL 9001 cremeweiß bis hellgetönt
nach Bemusterung durch den Architekten

Bauteil : Stuckleisten Profiliert
Abwicklung 0,20 - 0,30 m

Angeb. Produkt:

‘.....................................‘
(vom Bieter einzutragen)

Ort: Ebene 01
Menge: 25,000 m

**02.06.23 Beschichtung auf Stuckleisten, Abwicklung 0,30 - 0,60 m**
Beschichtung im Innenbereich Bestandsstuckleiste
Anstrich vollständig deckend, mit lösungsmittel-
und weichmacherfreier, wasserverdünnbarer,
diffusionsfähiger, Silikatfarbe
Frei von foggingaktiven Substanzen.
Nassabriebbeständigkeit :Klasse 1, nach DIN EN 13 300
Ausführung im angebotenen System.
Glanzgrad :stumpfmatt
Farbe :  RAL 9001 cremeweiß bis hellgetönt
nach Bemusterung durch den Architekten

Bauteil : Stuckleisten Profiliert
Abwicklung 0,30 - 0,60 m

Angeb. Produkt:

‘.....................................‘
(vom Bieter einzutragen)

Ort: Ebene 01
Menge: 25,000 m

**02.06.24 Beschichtung auf Stuckleisten, Abwicklung 0,60 - 0,90 m**
Beschichtung im Innenbereich Bestandsstuckleiste
Anstrich vollständig deckend, mit lösungsmittel-
und weichmacherfreier, wasserverdünnbarer,
diffusionsfähiger, Silikatfarbe
Frei von foggingaktiven Substanzen.
Nassabriebbeständigkeit :Klasse 1, nach DIN EN 13 300
Ausführung im angebotenen System.
Glanzgrad :stumpfmatt
Farbe : RAL 9001 cremeweiß bis hellgetönt
nach Bemusterung durch den Architekten

Bauteil : Stuckleisten Profiliert
Abwicklung 0,60 - 0,90 m

Angeb. Produkt:

‘.....................................‘
(vom Bieter einzutragen)

Ort: Ebene 01
Menge: 25,000 m

#### Bereich 02.08 Beschichtung Metallbauteile Maler

**02.08.1 Überholungsanstrich, Stahl, Alkydharzlack, weiß, D=15 mm**
Überhohlungsanstrich auf Heizungsrohren aus Stahl für Hausinstallation, hitzebeständig, bestehend aus
alte Beschichtung aufrauen, Untergrund reinigen,
Grundierung, Grund- und Schlussbeschichtung.
Beschichtungsart: Überholungsanstrich
Werkstoff/Ausführung: Stahl
Beschichtungsstoff: Alkydharzlack
Eigenschaft: hitzebeständig
Glanzgrad: seidenmatt
Deckvermögen: deckend
Farbton: RAL 9001 cremeweiß
Bauteil: Heizungsrohr
Durchmesser: 15 mm
Einbauort: Innenbereich

Angeb. Produkt:

‘.....................................‘
(vom Bieter einzutragen)
Menge: 87,000 m

**02.08.2 Zulagepreis für dunkelgetönte Ausführung, Stahlrohre d=15 mm**
Zulagepreis für dunkelgetönte Ausführung,
der Position zuvor,
Farbton nach Absprache mit dem Architekten.
Stahlrohre d=15 mm
Menge: 15,000 m

**02.08.3 Überholungsanstrich, Stahl, Alkydharzlack, weiß, D=18 mm**
Überhohlungsanstrich auf Heizungsrohren aus Stahl für Hausinstallation, hitzebeständig, bestehend aus
alte Beschichtung aufrauen, Untergrund reinigen,
Grundierung, Grund- und Schlussbeschichtung.
Beschichtungsart: Überholungsanstrich
Werkstoff/Ausführung: Stahl
Beschichtungsstoff: Alkydharzlack
Eigenschaft: hitzebeständig
Glanzgrad: seidenmatt
Deckvermögen: deckend
Farbton: RAL 9001 cremeweiß
Bauteil: Heizungsrohr
Durchmesser: 18 mm
Einbauort: Innenbereich

Angeb. Produkt:

‘.....................................‘
(vom Bieter einzutragen)
Menge: 68,000 m

**02.08.4 Zulagepreis für dunkelgetönte Ausführung, Stahlrohre d=18 mm**
Zulagepreis für dunkelgetönte Ausführung,
der Position zuvor,
Farbton nach Absprache mit dem Architekten.
Stahlrohre d=18 mm
Menge: 15,000 m

**02.08.5 Überholungsanstrich, Stahl, Alkydharzlack, weiß, D=22 mm**
Überhohlungsanstrich auf Heizungsrohren aus Stahl für Hausinstallation, hitzebeständig, bestehend aus
alte Beschichtung aufrauen, Untergrund reinigen,
Grundierung, Grund- und Schlussbeschichtung.
Beschichtungsart: Überholungsanstrich
Werkstoff/Ausführung: Stahl
Beschichtungsstoff: Alkydharzlack
Eigenschaft: hitzebeständig
Glanzgrad: seidenmatt
Deckvermögen: deckend
Farbton: RAL 9001 cremeweiß
Bauteil: Heizungsrohr
Durchmesser: 22 mm
Einbauort: Innenbereich

Angeb. Produkt:

‘.....................................‘
(vom Bieter einzutragen)
Menge: 56,000 m

**02.08.6 Zulagepreis für dunkelgetönte Ausführung, Stahlrohre d=22 mm**
Zulagepreis für dunkelgetönte Ausführung,
der Position zuvor,
Farbton nach Absprache mit dem Architekten.
Stahlrohre d=22 mm
Menge: 10,000 m

**02.08.7 Überholungsanstrich, Stahl, Alkydharzlack, weiß, D=28 mm**
Überhohlungsanstrich auf Heizungsrohren aus Stahl für Hausinstallation, hitzebeständig, bestehend aus
alte Beschichtung aufrauen, Untergrund reinigen,
Grundierung, Grund- und Schlussbeschichtung.
Beschichtungsart: Überholungsanstrich
Werkstoff/Ausführung: Stahl
Beschichtungsstoff: Alkydharzlack
Eigenschaft: hitzebeständig
Glanzgrad: seidenmatt
Deckvermögen: deckend
Farbton: RAL 9001 cremeweiß
Bauteil: Heizungsrohr
Durchmesser: 28 mm
Einbauort: Innenbereich

Angeb. Produkt:

‘.....................................‘
(vom Bieter einzutragen)
Menge: 51,000 m

**02.08.8 Zulagepreis für dunkelgetönte Ausführung, Stahlrohre d=28 mm**
Zulagepreis für dunkelgetönte Ausführung,
der Position zuvor,
Farbton nach Absprache mit dem Architekten.
Stahlrohre d=28 mm
Menge: 5,000 m

**02.08.9 Überholungsanstrich, Stahl, Alkydharzlack, weiß, D=35 mm**
Überhohlungsanstrich auf Heizungsrohren aus Stahl für Hausinstallation, hitzebeständig, bestehend aus
alte Beschichtung aufrauen, Untergrund reinigen,
Grundierung, Grund- und Schlussbeschichtung.
Beschichtungsart: Überholungsanstrich
Werkstoff/Ausführung: Stahl
Beschichtungsstoff: Alkydharzlack
Eigenschaft: hitzebeständig
Glanzgrad: seidenmatt
Deckvermögen: deckend
Farbton: RAL 9001 cremeweiß
Bauteil: Heizungsrohr
Durchmesser: 35 mm
Einbauort: Innenbereich

Angeb. Produkt:

‘.....................................‘
(vom Bieter einzutragen)
Menge: 15,000 m

**02.08.10 Überholungsanstrich, Gussrippen-Heizkörper, Alkydharzlack, weiß, L/B/T = 84/58/16 cm, 14 Rippen**
Überhohlungsanstrich auf Heizkörpern, hitzebeständig, bestehend aus
alte Beschichtung aufrauen, Untergrund reinigen,
Grundierung, Grund- und Schlussbeschichtung.
Beschichtungsart: Überholungsanstrich
Werkstoff/Ausführung: Guss
Beschichtungsstoff: Alkydharzlack
Eigenschaft: hitzebeständig
Glanzgrad: seidenmatt
Deckvermögen: deckend
Farbton: RAL 9001 cremeweiß
Bauteil: Gussrippen-Heizkörper
Anzahl der Rippen 14 Stück
Heizkörpergröße L/B/T : 840 / 580 / 160 mm
Einbauort: Innenbereich
Ausführung: Frontbereich, Seiten, Oberseite und Unterseite,

Angeb. Produkt:

‘.....................................‘
(vom Bieter einzutragen)
Menge: 5,000 St

**02.08.11 Überholungsanstrich, Gussrippen-Heizkörper, Alkydharzlack, weiß, L/B/T = 114/58/11 cm, 19 Rippen**
Überhohlungsanstrich auf Heizkörpern, hitzebeständig, bestehend aus
alte Beschichtung aufrauen, Untergrund reinigen,
Grundierung, Grund- und Schlussbeschichtung.
Beschichtungsart: Überholungsanstrich
Werkstoff/Ausführung: Guss
Beschichtungsstoff: Alkydharzlack
Eigenschaft: hitzebeständig
Glanzgrad: seidenmatt
Deckvermögen: deckend
Farbton: RAL 9001 cremeweiß
Bauteil: Gussrippen-Heizkörper
Anzahl der Rippen 19 Stück
Heizkörpergröße L/B/T : 114 / 580 / 110 mm
Einbauort: Innenbereich
Ausführung: Frontbereich, Seiten, Oberseite und Unterseite,

Angeb. Produkt:

‘.....................................‘
(vom Bieter einzutragen)
Menge: 5,000 St

**02.08.12 Überholungsanstrich, Gussrippen-Heizkörper, Alkydharzlack, weiß, L/B/T = 120/58/22 cm, 20 Rippen**
Überhohlungsanstrich auf Heizkörpern, hitzebeständig, bestehend aus
alte Beschichtung aufrauen, Untergrund reinigen,
Grundierung, Grund- und Schlussbeschichtung.
Beschichtungsart: Überholungsanstrich
Werkstoff/Ausführung: Guss
Beschichtungsstoff: Alkydharzlack
Eigenschaft: hitzebeständig
Glanzgrad: seidenmatt
Deckvermögen: deckend
Farbton: RAL 9001 cremeweiß
Bauteil: Gussrippen-Heizkörper
Anzahl der Rippen 20 Stück
Heizkörpergröße L/B/T : 1200 / 580 / 220 mm
Einbauort: Innenbereich
Ausführung: Frontbereich, Seiten, Oberseite und Unterseite,

Angeb. Produkt:

‘.....................................‘
(vom Bieter einzutragen)
Menge: 4,000 St

**02.08.13 Überholungsanstrich, Gussrippen-Heizkörper, Alkydharzlack, weiß, L/B/T = 120/58/11 cm, 20 Rippen**
Überhohlungsanstrich auf Heizkörpern, hitzebeständig, bestehend aus
alte Beschichtung aufrauen, Untergrund reinigen,
Grundierung, Grund- und Schlussbeschichtung.
Beschichtungsart: Überholungsanstrich
Werkstoff/Ausführung: Guss
Beschichtungsstoff: Alkydharzlack
Eigenschaft: hitzebeständig
Glanzgrad: seidenmatt
Deckvermögen: deckend
Farbton: RAL 9001 cremeweiß
Bauteil: Gussrippen-Heizkörper
Anzahl der Rippen 20 Stück
Heizkörpergröße L/B/T : 1200 / 580 / 110 mm
Einbauort: Innenbereich
Ausführung: Frontbereich, Seiten, Oberseite und Unterseite,

Angeb. Produkt:

‘.....................................‘
(vom Bieter einzutragen)
Menge: 8,000 St

**02.08.14 Überholungsanstrich, Gussrippen-Heizkörper, Alkydharzlack, weiß, L/B/T = 132/58/22 cm, 22 Rippen**
Überhohlungsanstrich auf Heizkörpern,hitzebeständig, bestehend aus
alte Beschichtung aufrauen, Untergrund reinigen,
Grundierung, Grund- und Schlussbeschichtung.
Beschichtungsart: Überholungsanstrich
Werkstoff/Ausführung: Guss
Beschichtungsstoff: Alkydharzlack
Eigenschaft: hitzebeständig
Glanzgrad: seidenmatt
Deckvermögen: deckend
Farbton: RAL 9001 cremeweiß
Bauteil: Gussrippen-Heizkörper
Anzahl der Rippen 22 Stück
Heizkörpergröße L/B/T : 1320 / 580 / 220 mm
Einbauort: Innenbereich
Ausführung: Frontbereich, Seiten, Oberseite und Unterseite,

Angeb. Produkt:

‘.....................................‘
(vom Bieter einzutragen)
Menge: 4,000 St

**02.08.15 Überholungsanstrich, Gussrippen-Heizkörper, Alkydharzlack, weiß, L/B/T = 138/58/11 cm, 23 Rippen**
Überhohlungsanstrich auf Heizkörpern,hitzebeständig, bestehend aus
alte Beschichtung aufrauen, Untergrund reinigen,
Grundierung, Grund- und Schlussbeschichtung.
Beschichtungsart: Überholungsanstrich
Werkstoff/Ausführung: Guss
Beschichtungsstoff: Alkydharzlack
Eigenschaft: hitzebeständig
Glanzgrad: seidenmatt
Deckvermögen: deckend
Farbton: RAL 9001 cremeweiß
Bauteil: Gussrippen-Heizkörper
Anzahl der Rippen 23 Stück
Heizkörpergröße L/B/T : 1380 / 580 / 110 mm
Einbauort: Innenbereich
Ausführung: Frontbereich, Seiten, Oberseite und Unterseite,

Angeb. Produkt:

‘.....................................‘
(vom Bieter einzutragen)
Menge: 6,000 St

**02.08.16 Überholungsanstrich, Gussrippen-Heizkörper, Alkydharzlack, weiß, L/B/T = 150/58/22 cm, 25 Rippen**
Überhohlungsanstrich auf Heizkörpern, hitzebeständig, bestehend aus
alte Beschichtung aufrauen, Untergrund reinigen,
Grundierung, Grund- und Schlussbeschichtung.
Beschichtungsart: Überholungsanstrich
Werkstoff/Ausführung: Guss
Beschichtungsstoff: Alkydharzlack
Eigenschaft: hitzebeständig
Glanzgrad: seidenmatt
Deckvermögen: deckend
Farbton: RAL 9001 cremeweiß
Bauteil: Gussrippen-Heizkörper
Anzahl der Rippen 25 Stück
Heizkörpergröße L/B/T : 1500 / 580 / 220 mm
Einbauort: Innenbereich
Ausführung: Frontbereich, Seiten, Oberseite und Unterseite,

Angeb. Produkt:

‘.....................................‘
(vom Bieter einzutragen)
Menge: 3,000 St

**02.08.17 Überholungsanstrich, Gussrippen-Heizkörper, Alkydharzlack, weiß, L/B/T = 168/58/22 cm, 28 Rippen**
Überhohlungsanstrich auf Heizkörpern, hitzebeständig, bestehend aus
alte Beschichtung aufrauen, Untergrund reinigen,
Grundierung, Grund- und Schlussbeschichtung.
Beschichtungsart: Überholungsanstrich
Werkstoff/Ausführung: Guss
Beschichtungsstoff: Alkydharzlack
Eigenschaft: hitzebeständig
Glanzgrad: seidenmatt
Deckvermögen: deckend
Farbton: RAL 9001 cremeweiß
Bauteil: Gussrippen-Heizkörper
Anzahl der Rippen 28 Stück
Heizkörpergröße L/B/T : 1680 / 580 / 220 mm
Einbauort: Innenbereich
Ausführung: Frontbereich, Seiten, Oberseite und Unterseite,

Angeb. Produkt:

‘.....................................‘
(vom Bieter einzutragen)
Menge: 3,000 St

**02.08.18 Zulagepreis für dunkelgetönte Ausführung,**
Zulagepreis für dunkelgetönte Ausführung,
der Positionen zuvor,
Farbton nach Absprache mit dem Architekten.
Menge: 10,000 m2

#### Bereich 02.09 Sonstige Leistungen Maler

**02.09.1 Fugenverschluss, innen, Acryl**
Fugenverschluss auf Acrylbasis, in
Innenräumen, an allen horizontalen
und vertikalen Wand- und Bodenanschlüssen
sowie Türbekleidungen und Fensterrahmenanschlüsse, einschl. Vorreinigung und Hinterlüftung der Fugen.

Fugenbreite: 6-8 mm i. M.
Fugenfarbe : hell, nach Wahl des AG
Menge: 3000,000 m

**02.09.2 Überholungsantrich Sockelleisten Holzmagnesiaestrich, Alkydharzfarbe, gerade 20/120 mm**
Überholungsanstrich mit Alkydharzfarbe auf Sockelleisten aus Holzmagnesiaestrich gerade,
bestehend aus alte Beschichtung anschleifen, Untergrund reinigen,
Grundierung, Grund- und Schlussbeschichtung.
Beschichtungsart: Überholungsanstrich
Werkstoff/Ausführung: Holzmagnesiaestrich,
Beschichtungsstoff: Alkydharzlack
Glanzgrad: seidenmatt
Deckvermögen: deckend
Farbton: dunkel
Bauteil: Sockelleiste
Größe: 20/120 mm
Einbauort: Innenbereich

Angeb. Produkt:

‘.....................................‘
(vom Bieter einzutragen)
Menge: 193,000 m

**02.09.3 Überholungsantrich Sockelleisten Holz, Alkydharzfarbe, gerade glatt, 20/120 mm**
Überholungsanstrich mit Alkydharzfarbe auf Sockelleisten aus Holz gerade,
bestehend aus alte Beschichtung anschleifen, Untergrund reinigen,
Grundierung, Grund- und Schlussbeschichtung.
Beschichtungsart: Überholungsanstrich
Werkstoff/Ausführung: Holz
Beschichtungsstoff: Alkydharzlack
Glanzgrad: seidenmatt
Deckvermögen: deckend
Farbton: dunkel
Bauteil: Sockelleiste
Größe: 20/120 mm
Einbauort: Innenbereich

Angeb. Produkt:

‘.....................................‘
(vom Bieter einzutragen)
Menge: 193,000 m

**02.09.4 Erstbeschichtung Sockelleisten neue Holzmagnesiaestrich, Alkydharzfarbe, gerade, 20/160 mm**
Erstbeschichtung mit Alkydharzfarbe auf neuer Sockelleisten aus Holzmagnesiaestrich gerade, bestehend aus Untergrund reinigen,
Grundierung, Grund- und Schlussbeschichtung.
Beschichtungsart: Überholungsanstrich
Werkstoff/Ausführung: Holzmagnesiaestrich,
Beschichtungsstoff: Alkydharzlack
Glanzgrad: seidenmatt
Deckvermögen: deckend
Farbton: dunkel
Bauteil: Sockelleiste
Größe: 20/160 mm
Einbauort: Innenbereich

Angeb. Produkt:

‘.....................................‘
(vom Bieter einzutragen)
Menge: 377,000 m

#### Bereich 02.10 Gerüstbauarbeiten

**02.10.1 Fahrbares Gerüst, Lastklasse 3**
Fahrbares Gerüst, Lastklasse 3
Fahrbares Standgerüst nach DIN EN 12810-1, als Arbeitsgerüst für Sanierungs- und Instandsetzungsarbeiten.
Gebrauchsüberlassung bis 4 Wochen Grundeinsatzzeit.
Gerüst für die eigene Leistung,
Umsetzen auf andere Etage in separater Position,
Umsetzung innerhalb der Etage ist in EP einzukalkulieren,
Gerüstfläche: 2,50-3,50 m²
Höhe Arbeitslage: 3,50 - 4,60 m
Lastklasse: 3
Menge: 5,000 St

**02.10.2 Fahrbares Gerüst, Vorhaltung**
Fahrbares Gerüst, Vorhaltung
Systemgerüst, fahrbar, als Arbeitsgerüst, Rahmengerüst, eine Arbeitslage eingedeckt.
Verlängerung der Vorhaltung über die 4-wöchige Grundeinsatzzeit hinaus.
Überlassungszeit : 30 Wochen
Lastklasse :3
Menge: 150,000 StWo

**02.10.3 Fahrbares Gerüst, umsetzen, LK3 / 4,60 m**
Fahrbares Gerüst, umsetzen, LK3 / 5 m
Umsetzen des fahrbaren Arbeitsgerüsts. Ausführung nur nach Anordnung durch Bauleitung,
Ausführung Etagenweises Umsetzen,
einschl. Konsolen
Höhe oberste Lage : bis 4,60 m
Grundfläche : 5,0 m²
Lastklasse : 3 (bis 2 kN/m²)
Menge: 20,000 St

### Titel 03 Stundensätze

#### Bereich 03.01 Stundensätze

*Hinweis: Hinweis: Stundenlohnarbeiten*
Hinweis: Stundenlohnarbeiten

Sollten Stundenlohnarbeiten anfallen, sind diese vor Ausführung mit der Bauleitung abzustimmen, zu rapportieren und innerhalb von 5 Werktagen schriftlich der Bauleitung zur Unterschrift vorzulegen. Nicht angezeigte Regiearbeiten gelten gemäß § 2 Nr. 8 (1) VOB/B als Leistungen ohne Auftrag und werden nicht vergütet.
Die Abrechnung erfolgt nur nach anerkannten Stundenzettel mit genauer Arbeitsbeschreibung, Personalangabe und Materialaufstellung.
Montagezulagen, Auslösungen, Fahrtkosten etc. sind aufzuführen. Gleiches gilt für Kleinmaschineneinsatz und sonstige Arbeitsmittel.
Für einen Vergütungsanspruch sind Stundenlohnzettel der Bauüberwachung arbeitstäglich oder auf gesonderte Vereinbarungen vorzulegen. Nachträglich eingereichte
Stundenlohnnachweise werden nicht anerkant.

**03.01.1 Stundensatz Vorarbeiter,**
Arbeiten, welche nicht in den Positionen erfasst sind und gegen Nachweis zur Ausführung kommen:
Vorarbeiter
Menge: 20,000 h

**03.01.2 Stundensatz Facharbeiter,**
Arbeiten, welche nicht in den Positionen erfasst sind und gegen Nachweis zur Ausführung kommen:
Facharbeiter
Menge: 30,000 h

**03.01.3 Stundensatz Helfer,**
Arbeiten, welche nicht in den Positionen erfasst sind und gegen Nachweis zur Ausführung kommen:
Helfer
Menge: 40,000 h
